# Regulação de um circuito de aquecimento por piso radiante

- Propriedade do ficheiro: CYPE Ingenieros S.A.
- Formato: FIEBDC-3/2016
- Programa: Gerador de preços para construção civil. CYPE Ingenieros, S.A.
- Data: 28/03/2024
- Moeda: EUR
- Custos indirectos: 3 %
- IVA: 23 %

## I Instalações

### IC Aquecimento, arrefecimento, climatização e A.Q.S.

#### ICE Emissores a água para aquecimento e arrefecimento

**ICE157** Ud Regulação de um circuito de aquecimento por piso radiante.
Válvula de limitação da temperatura de retorno para um circuito de aquecimento, com roda de termostato para regulação da temperatura entre 20°C e 40°C, purgador de ar, ligações eurocone de 3/4", instalada em caixa de 145x145x55 mm, encastrável em parede, com tampa lacada em branco de 155x155 mm, e 2 curvatubos de plástico, com kit de 2 racores de cobre niquelado com saída roscada eurocone fêmea, 16 mm x 3/4", para ligação do circuito de piso radiante à válvula e kit de 2 racores de cobre niquelado com saída roscada eurocone macho, 16 mm x 3/4" para ligação do tubo ao circuito de alta temperatura. Totalmente montado, ligado e testado.
Inclui: Implantação da unidade. Colocação e fixação da unidade. Ligação da unidade à tubagem.
Critério de medição de projecto: Número de unidades previstas, segundo documentação gráfica de Projecto.
Critério de medição de obra: Medir-se-á o número de unidades realmente executadas segundo especificações de Projecto.

| Código | Un | Descrição | Rendimento | Preço | Importância |
|---|---|---|---|---|---|
| mt38sch140a | Ud | Válvula de limitação da temperatura de retorno para um circuito de aquecimento, com roda de termostato para regulação da temperatura entre 20°C e 40°C, purgador de ar, ligações eurocone de 3/4", instalada em caixa de 145x145x55 mm, encastrável em parede, com tampa lacada em branco de 155x155 mm, e 2 curvatubos de plástico. (material) | 1 | 231.91 | 231.910 |
| mt38sch065ad | Ud | Kit de 2 racores de cobre niquelado com saída roscada eurocone fêmea, 16 mm x 3/4". (material) | 1 | 10.54 | 10.540 |
| mt38sch066f | Ud | Kit de 2 racores de cobre niquelado com saída roscada eurocone macho, 16 mm x 3/4". (material) | 1 | 15.86 | 15.860 |
| mo004 | h | Oficial de 1ª instalador de aquecimento. (mão de obra) | 0.2 | 23.31 | 4.662 |
| mo103 | h | Ajudante de instalador de aquecimento. (mão de obra) | 0.2 | 22.09 | 4.418 |
| % | % | Custos directos complementares | 2 % | 267.390 | 5.348 |
|  |  | Custos directos |  |  | 272.738 |
