# Fan-coil de tecto, sistema de dois tubos, com descarga directa

- Propriedade do ficheiro: CYPE Ingenieros S.A.
- Formato: FIEBDC-3/2016
- Programa: Gerador de preços para construção civil. CYPE Ingenieros, S.A.
- Data: 28/03/2024
- Moeda: EUR
- Custos indirectos: 3 %
- IVA: 23 %

## I Instalações

### IC Aquecimento, arrefecimento, climatização e A.Q.S.

#### ICF Unidades não autónomas de climatização

**ICF030** Ud Fan-coil de tecto, sistema de dois tubos, com descarga directa.
Fan-coil horizontal com envolvente, sistema de dois tubos, potência frigorífica total nominal de 1,65 kW (temperatura húmida de entrada do ar: 19°C; temperatura de entrada da água: 7°C, salto térmico: 5°C), potência calorífica nominal de 1,6 kW (temperatura de entrada do ar: 20°C; temperatura de entrada da água: 50°C), de 3 velocidades, caudal de água nominal de 0,358 m³/h, caudal de ar nominal de 220 m³/h, pressão de ar nominal de 27 Pa e potência sonora nominal de 46 dBA, com válvula de três vias com bypass (4 vias), com accionador. Totalmente montado, ligado e colocado em funcionamento pela empresa instaladora para a verificação do seu correcto funcionamento.
Inclui: Implantação da unidade. Colocação e fixação da unidade. Ligação com as redes de abastecimento de água, eléctrica e de recolha de condensados. Colocação em funcionamento.
Critério de medição de projecto: Número de unidades previstas, segundo documentação gráfica de Projecto.
Critério de medição de obra: Medir-se-á o número de unidades realmente executadas segundo especificações de Projecto.

| Código | Un | Descrição | Rendimento | Preço | Importância |
|---|---|---|---|---|---|
| mt42ftc500bab | Ud | Fan-coil horizontal com envolvente, sistema de dois tubos, potência frigorífica total nominal de 1,65 kW (temperatura húmida de entrada do ar: 19°C; temperatura de entrada da água: 7°C, salto térmico: 5°C), potência calorífica nominal de 1,6 kW (temperatura de entrada do ar: 20°C; temperatura de entrada da água: 50°C), de 3 velocidades, caudal de água nominal de 0,358 m³/h, caudal de ar nominal de 220 m³/h, pressão de ar nominal de 27 Pa e potência sonora nominal de 46 dBA. (material) | 1 | 439.06 | 439.060 |
| mt42vsi010dg | Ud | Válvula de três vias com bypass (4 vias), com accionador; inclusive ligações e montagem. (material) | 1 | 100 | 100.000 |
| mt37sve010b | Ud | Válvula de esfera de latão niquelado para enroscar de 1/2". (material) | 2 | 4.95 | 9.900 |
| mo005 | h | Oficial de 1ª instalador de ar condicionado. (mão de obra) | 3.397 | 23.31 | 79.184 |
| mo104 | h | Ajudante de instalador de ar condicionado. (mão de obra) | 3.397 | 22.09 | 75.040 |
| % | % | Custos directos complementares | 2 % | 703.184 | 14.064 |
|  |  | Custos directos |  |  | 717.248 |

## Recursos

**mt42vsi010dg** Ud Válvula de três vias com bypass (4 vias), com accionador; inclusive ligações e montagem
Dados técnicos: Custo energético 51.869 MJ; Emissão de CO2 2.177 kg
Resíduos:
- embalagem: re150101 Embalagens de papel e cartão. (componente de resíduo); rendimento 0.072 kg; Código LER 15 01 01; Massa do elemento 1 kg; Volume 0.001333 m3

**mt37sve010b** Ud Válvula de esfera de latão niquelado para enroscar de 1/2"
Dados técnicos: Custo energético 509.569 MJ; Emissão de CO2 34.281 kg
Resíduos:
- embalagem: re150101 Embalagens de papel e cartão; rendimento 0.072 kg
