# Recuperador de ar quente estratificado

- Propriedade do ficheiro: CYPE Ingenieros S.A.
- Formato: FIEBDC-3/2016
- Programa: Gerador de preços para construção civil. CYPE Ingenieros, S.A.
- Data: 28/03/2024
- Moeda: EUR
- Custos indirectos: 3 %
- IVA: 23 %

## I Instalações

### IC Aquecimento, arrefecimento, climatização e A.Q.S.

#### ICF Unidades não autónomas de climatização

**ICF140** Ud Recuperador de ar quente estratificado.
Recuperador de ar quente estratificado de projecção vertical, com caixa de chapa de aço galvanizado, envernizada, de 634x634x488 mm, caudal de ar 2500 m³/h, nível sonoro a 4 m 52 dBA, ventilador helicoidal de alumínio com motor para alimentação trifásica a 400 V, 6 polos (900 r.p.m.), termostato de regulação e contactor trifásico com protector térmico incorporado. Totalmente montado, ligado e colocado em funcionamento pela empresa instaladora para a verificação do seu correcto funcionamento.
Inclui: Implantação da unidade. Colocação e fixação da unidade. Ligado com as redes de abastecimento de água e eléctrica. Colocação em funcionamento.
Critério de medição de projecto: Número de unidades previstas, segundo documentação gráfica de Projecto.
Critério de medição de obra: Medir-se-á o número de unidades realmente executadas segundo especificações de Projecto.

| Código | Un | Descrição | Rendimento | Preço | Importância |
|---|---|---|---|---|---|
| mt42sab110aj | Ud | Recuperador de ar quente estratificado de projecção vertical, com caixa de chapa de aço galvanizado, envernizada, de 634x634x488 mm, caudal de ar 2500 m³/h, nível sonoro a 4 m 52 dBA, ventilador helicoidal de alumínio com motor para alimentação trifásica a 400 V, 6 polos (900 r.p.m.), termostato de regulação e contactor trifásico com protector térmico incorporado. (material) | 1 | 565.5 | 565.500 |
| mo005 | h | Oficial de 1ª instalador de ar condicionado. (mão de obra) | 3.7 | 23.31 | 86.247 |
| mo104 | h | Ajudante de instalador de ar condicionado. (mão de obra) | 3.7 | 22.09 | 81.733 |
| % | % | Custos directos complementares | 2 % | 733.480 | 14.670 |
|  |  | Custos directos |  |  | 748.150 |
