# Equipamento de ar condicionado

- Propriedade do ficheiro: CYPE INGENIEROS, S.A.
- Formato: FIEBDC-3/2002
- Moeda: EUR
- Custos indirectos: 3.00 %
- IVA: 23.00 %

**ICN021** Ud Equipamento de ar condicionado, sistema ar-ar multi-split 2x1, com unidades interiores de parede, para gás R-410A, bomba de calor, alimentação monofásica (230V/50Hz), modelo VAM 3-050 W2N "VAILLANT", potência frigorífica nominal 5 kW, consumo eléctrico em arrefecimento 1,5 kW, SEER 5,6 (classe A+), potência calorífica nominal 5,6 kW, consumo eléctrico em aquecimento 1,6 kW, SCOP 3,8 (classe A), formado por duas unidades interiores 3-025 WMNI, com as seguintes características cada uma delas: caudal de ar 530 m³/h, pressão sonora mínima/máxima: 30/36 dBA, dimensões 265x780x170 mm, peso 9 kg, filtro purificador do ar e ecrã LCD retroiluminado, comandos à distância sem fios, e uma unidade exterior 3-060 W2NO, com compressor tipo Inverter DC, caudal de ar 3200 m³/h, pressão sonora 56 dBA, dimensões 700x892x341 mm, peso 50 kg, diâmetro de ligação da tubagem de gás 3/8", diâmetro de ligação da tubagem do líquido 1/4", com amortecedores de molas, suportes e fixações das unidades interior e exterior, tubagem de drenagem com sifão, ligação frigorífica entre unidades, ligação eléctrica entre unidades, fixação e protecção mecânica da instalação com ocultação em calha acessível em zonas vistas. Inclusive elementos anti-vibratórios de pavimento para apoio da unidade exterior.
Equipamento de ar condicionado, sistema ar-ar multi-split 2x1, com unidades interiores de parede, para gás R-410A, bomba de calor, alimentação monofásica (230V/50Hz), modelo VAM 3-050 W2N "VAILLANT", potência frigorífica nominal 5 kW, consumo eléctrico em arrefecimento 1,5 kW, SEER 5,6 (classe A+), potência calorífica nominal 5,6 kW, consumo eléctrico em aquecimento 1,6 kW, SCOP 3,8 (classe A), formado por duas unidades interiores 3-025 WMNI, com as seguintes características cada uma delas: caudal de ar 530 m³/h, pressão sonora mínima/máxima: 30/36 dBA, dimensões 265x780x170 mm, peso 9 kg, filtro purificador do ar e ecrã LCD retroiluminado, comandos à distância sem fios, e uma unidade exterior 3-060 W2NO, com compressor tipo Inverter DC, caudal de ar 3200 m³/h, pressão sonora 56 dBA, dimensões 700x892x341 mm, peso 50 kg, diâmetro de ligação da tubagem de gás 3/8", diâmetro de ligação da tubagem do líquido 1/4", com amortecedores de molas, suportes e fixações das unidades interior e exterior, tubagem de drenagem com sifão, ligação frigorífica entre unidades, ligação eléctrica entre unidades, fixação e protecção mecânica da instalação com ocultação em calha acessível em zonas vistas. Inclusive elementos anti-vibratórios de pavimento para apoio da unidade exterior.
Inclui: Implantação das unidades. Colocação e fixação da unidade interior. Colocação e fixação da unidade exterior. Ligação às linhas frigoríficas. Ligação à rede eléctrica. Ligação à rede de drenagem. Colocação em funcionamento.
Critério de medição de projecto: Número de unidades previstas, segundo documentação gráfica de Projecto.
Critério de medição de obra: Medir-se-á o número de unidades realmente executadas segundo especificações de Projecto.
Critérios considerados na determinação do preço da unidade de obra: O preço não inclui a canalização nem a cablagem eléctrica de alimentação.

| Código | Un | Descrição | Rendimento | Preço | Importância |
|---|---|---|---|---|---|
| mt42vai301a | Ud | Equipamento de ar condicionado, sistema ar-ar multi-split 2x1, com unidades interiores de parede, para gás R-410A, bomba de calor, alimentação monofásica (230V/50Hz), modelo VAM 3-050 W2N "VAILLANT", potência frigorífica nominal 5 kW, consumo eléctrico em arrefecimento 1,5 kW, SEER 5,6 (classe A+), potência calorífica nominal 5,6 kW, consumo eléctrico em aquecimento 1,6 kW, SCOP 3,8 (classe A), formado por duas unidades interiores 3-025 WMNI, com as seguintes características cada uma delas: caudal de ar 530 m³/h, pressão sonora mínima/máxima: 30/36 dBA, dimensões 265x780x170 mm, peso 9 kg, filtro purificador do ar e ecrã LCD retroiluminado, comandos à distância sem fios, e uma unidade exterior 3-060 W2NO, com compressor tipo Inverter DC, caudal de ar 3200 m³/h, pressão sonora 56 dBA, dimensões 700x892x341 mm, peso 50 kg, diâmetro de ligação da tubagem de gás 3/8", diâmetro de ligação da tubagem do líquido 1/4", com amortecedores de molas, suportes e fixações das unidades interior e exterior, tubagem de drenagem com sifão, ligação frigorífica entre unidades, ligação eléctrica entre unidades, fixação e protecção mecânica da instalação com ocultação em calha acessível em zonas vistas. (material) | 1.000 | 1715.00 | 1715.00 |
| mt42www080 | Ud | Kit de amortecedores anti-vibração de pavimento, formado por quatro amortecedores de borracha, com os correspondentes parafusos, porcas e anilhas. (material) | 1.000 | 8.00 | 8.00 |
| mo005 | h | Oficial de 1ª instalador de ar condicionado. (mão de obra) | 2.005 | 17.77 | 35.63 |
| mo104 | h | Ajudante de instalador de ar condicionado. (mão de obra) | 2.005 | 16.79 | 33.66 |
| % | % | Custos directos complementares | 2 % | 1792.29 | 35.85 |
|  |  | Custos directos |  |  | 1828.14 |
