# Conduta oval

- Propriedade do ficheiro: CYPE Ingenieros S.A.
- Formato: FIEBDC-3/2016
- Programa: Gerador de preços para construção civil. CYPE Ingenieros, S.A.
- Data: 28/03/2024
- Moeda: EUR
- Custos indirectos: 3 %
- IVA: 23 %

## I Instalações

### IC Aquecimento, arrefecimento, climatização e A.Q.S.

#### ICR Sistemas de condução de ar

**ICR018** m Conduta oval.
Conduta oval de parede simples helicoidal de aço galvanizado, de 360x80 mm e 0,6 mm de espessura, fornecida em tramos de 3 m, para instalações de ventilação e climatização. Inclusive acessórios de montagem e elementos de fixação.
Inclui: Marcação do traçado das condutas. Marcação e posterior ancoragem dos suportes das condutas. Montagem e fixação de condutas. Verificação do seu correcto funcionamento.
Critério de medição de projecto: Comprimento projectado, segundo documentação gráfica de Projecto, medido entre os eixos dos elementos ou dos pontos a ligar, descontando as peças especiais.
Critério de medição de obra: Medir-se-á o comprimento realmente executado segundo especificações de Projecto.

| Código | Un | Descrição | Rendimento | Preço | Importância |
|---|---|---|---|---|---|
| mt42coa100aa | m | Conduta oval de parede simples helicoidal de aço galvanizado, de 360x80 mm e 0,6 mm de espessura, fornecida em tramos de 3 m, para instalações de ventilação e climatização. (material) | 1.05 | 39.62 | 41.601 |
| mt42coa190a | Ud | Repercussão, por m, de material auxiliar para fixação de condutas ovais de ar de 360x80 mm em instalações de ventilação e climatização. (material) | 1 | 4.9 | 4.900 |
| mo013 | h | Oficial de 1ª montador de condutas de chapa metálica. (mão de obra) | 0.05 | 23.31 | 1.166 |
| mo084 | h | Ajudante de montador de condutas de chapa metálica. (mão de obra) | 0.05 | 22.13 | 1.107 |
| % | % | Custos directos complementares | 2 % | 48.774 | 0.975 |
|  |  | Custos directos |  |  | 49.749 |

Resíduos:
- colocação: mt42coa100aa; factor de resíduo 0.0304218

## Recursos

**mt42coa100aa** m Conduta oval de parede simples helicoidal de aço galvanizado
Dados técnicos: Custo energético 22.203 MJ; Emissão de CO2 1.050 kg; Código LER 17 04 05; Massa do elemento 2.072 kg; Volume 0.000987 m3
Resíduos:
- embalagem: re170201 Madeira. (componente de resíduo); rendimento 0.011 kg; Código LER 17 02 01; Massa do elemento 1 kg; Volume 0.000909 m3
- embalagem: re170203 Plástico. (componente de resíduo); rendimento 0.003 kg; Código LER 17 02 03; Massa do elemento 1 kg; Volume 0.001667 m3
