# Conduta de lã mineral

- Propriedade do ficheiro: CYPE Ingenieros S.A.
- Formato: FIEBDC-3/2016
- Programa: Gerador de preços para construção civil. CYPE Ingenieros, S.A.
- Data: 28/03/2024
- Moeda: EUR
- Custos indirectos: 3 %
- IVA: 23 %

## I Instalações

### IC Aquecimento, arrefecimento, climatização e A.Q.S.

#### ICR Sistemas de condução de ar

**ICR021** m² Conduta de lã mineral.
Conduta rectangular para a distribuição de ar climatizado formada por painel rígido de alta densidade de lã de vidro, segundo NP EN 14303, revestido pelas duas faces, a exterior com um complexo de alumínio à vista + malha de fibra de vidro + kraft e a interior com um véu de vidro, de 25 mm de espessura, resistência térmica 0,75 m²°C/W, condutibilidade térmica 0,032 W/(m°C). Incluindo curvas, derivações, embocaduras, suportes metálicos galvanizados, elementos de fixação, vedação de tramos e ligações com fita adesiva de alumínio, acessórios de montagem e peças especiais.
Inclui: Marcação do traçado das condutas. Marcação e posterior ancoragem dos suportes das condutas. Montagem e fixação de condutas. Vedação das ligações. Verificação do seu correcto funcionamento. Limpeza final.
Critério de medição de projecto: Superfície projectada, segundo documentação gráfica de Projecto, calculada como produto do perímetro exterior pelo comprimento do tramo, medida entre os eixos dos elementos ou dos pontos a ligar, sem desligar as peças especiais.
Critério de medição de obra: Medir-se-á a superfície realmente executada segundo especificações de Projecto.

| Código | Un | Descrição | Rendimento | Preço | Importância |
|---|---|---|---|---|---|
| mt42con030a | m² | Painel rígido de alta densidade de lã de vidro, segundo NP EN 14303, revestido pelas duas faces, a exterior com um complexo de alumínio à vista + malha de fibra de vidro + kraft e a interior com um véu de vidro, de 25 mm de espessura, para a formação de condutas autoportantes para a distribuição de ar em climatização, resistência térmica 0,75 m²°C/W, condutibilidade térmica 0,032 W/(m°C), Euroclasse B-s1, d0 de reacção ao fogo segundo NP EN 13501-1. (material) | 1.15 | 14.54 | 16.721 |
| mt42con020 | m | Fita autocolante de alumínio, de 50 microns de espessura e 65 mm de largura, à base de resinas acrílicas, para a vedação e fixação do isolamento. (material) | 1.5 | 0.19 | 0.285 |
| mt42con025 | Ud | Suporte metálico de aço galvanizado para fixação à laje de conduta rectangular de lã mineral para a distribuição de ar em climatização. (material) | 0.5 | 4.26 | 2.130 |
| mt42www011 | Ud | Repercussão, por m², de material auxiliar para fixação e elaboração de condutas de ar em instalações de climatização. (material) | 0.1 | 13.3 | 1.330 |
| mo012 | h | Oficial de 1ª montador de condutas de fibras minerais. (mão de obra) | 0.35 | 23.31 | 8.159 |
| mo083 | h | Ajudante de montador de condutas de fibras minerais. (mão de obra) | 0.35 | 22.13 | 7.746 |
| % | % | Custos directos complementares | 2 % | 36.371 | 0.727 |
|  |  | Custos directos |  |  | 37.098 |

Resíduos:
- colocação: mt42con030a; factor de resíduo 0.0298619
- colocação: mt42con020; factor de resíduo 0.048

## Recursos

**mt42con030a** m² Painel rígido de alta densidade de lã de vidro
Dados técnicos: Custo energético 88.407 MJ; Emissão de CO2 3.752 kg; Código LER 17 06 04; Massa do elemento 1.875 kg; Volume 0.003125 m3
Resíduos:
- embalagem: re170203 Plástico. (componente de resíduo); rendimento 0.032 kg; Código LER 17 02 03; Massa do elemento 1 kg; Volume 0.001667 m3

**mt42con020** m Fita autocolante de alumínio
Dados técnicos: Custo energético 3.059 MJ; Emissão de CO2 0.214 kg; Código LER 17 04 02; Massa do elemento 0.023 kg; Volume 0.000015 m3
Resíduos:
- embalagem: re170203 Plástico; rendimento 0.005 kg
