# Depósito para A.Q.S

- Propriedade do ficheiro: CYPE Ingenieros S.A.
- Formato: FIEBDC-3/2016
- Programa: Gerador de preços para construção civil. CYPE Ingenieros, S.A.
- Data: 29/03/2023
- Moeda: EUR
- Custos indirectos: 3 %
- IVA: 23 %

## I Instalações

### IC Aquecimento, arrefecimento, climatização e A.Q.S.

#### ICS Sistemas de condução de água

**ICS060** Ud Depósito para A.Q.S.
Depósito para produção de A.Q.S., de 7000 l de capacidade, 1900 mm de diâmetro e 3120 mm de altura, formado por tanque de aço com revestimento bicomponente epóxi-cerâmico Keramtech, isolamento térmico de espuma de poliuretano flexível de 50 mm de espessura, revestimento externo de skay, embelezadores, tampas de plástico e ânodo de magnésio. Inclusive válvulas de corte, elementos de montagem e acessórios necessários para o seu correcto funcionamento.
Inclui: Marcação. Colocação. Ligação. Verificação do seu correcto funcionamento.
Critério de medição de projecto: Número de unidades previstas, segundo documentação gráfica de Projecto.
Critério de medição de obra: Medir-se-á o número de unidades realmente executadas segundo especificações de Projecto.

| Código | Un | Descrição | Rendimento | Preço | Importância |
|---|---|---|---|---|---|
| mt38azi135hh | Ud | Depósito para produção de A.Q.S., de 7000 l de capacidade, 1900 mm de diâmetro e 3120 mm de altura, formado por tanque de aço com revestimento bicomponente epóxi-cerâmico Keramtech, isolamento térmico de espuma de poliuretano flexível de 50 mm de espessura, revestimento externo de skay, embelezadores, tampas de plástico e ânodo de magnésio. (material) | 1 | 8945.63 | 8945.630 |
| mt37sve010j | Ud | Válvula de esfera de latão niquelado para enroscar de 4". (material) | 4 | 177.31 | 709.240 |
| mt38www011 | Ud | Material auxiliar para instalações de A.Q.S. (material) | 1 | 1.45 | 1.450 |
| mo004 | h | Oficial de 1ª instalador de aquecimento. (mão de obra) | 3 | 21.36 | 64.080 |
| mo103 | h | Ajudante de instalador de aquecimento. (mão de obra) | 3 | 20.25 | 60.750 |
| % | % | Custos directos complementares | 2 % | 9781.150 | 195.623 |
|  |  | Custos directos |  |  | 9976.773 |

## Recursos

**mt38azi135hh** Ud Depósito para produção de A.Q.S
Dados técnicos: Custo energético 20427.620 MJ; Emissão de CO2 854.551 kg
Resíduos:
- embalagem: re150101 Embalagens de papel e cartão. (componente de resíduo); rendimento 3.08 kg; Código LER 15 01 01; Massa do elemento 1 kg; Volume 0.001333 m3
- embalagem: re170201 Madeira. (componente de resíduo); rendimento 0.717 kg; Código LER 17 02 01; Massa do elemento 1 kg; Volume 0.000909 m3

**mt37sve010j** Ud Válvula de esfera de latão niquelado para enroscar de 4"
Dados técnicos: Custo energético 5130.484 MJ; Emissão de CO2 344.629 kg
Resíduos:
- embalagem: re150101 Embalagens de papel e cartão; rendimento 0.081 kg
