# Bomba de circulação "EBARA"

- Propriedade do ficheiro: CYPE Ingenieros S.A.
- Formato: FIEBDC-3/2016
- Programa: Gerador de preços para construção civil. CYPE Ingenieros, S.A.
- Data: 28/03/2024
- Moeda: EUR
- Custos indirectos: 3 %
- IVA: 23 %

## I Instalações

### IC Aquecimento, arrefecimento, climatização e A.Q.S.

#### ICS Sistemas de condução de água

**ICS016** Ud Bomba de circulação "EBARA".
Bomba de circulação, de rotor húmido, de ferro fundido, com motor de iman permanente, com variador de frequência incorporado e ventilação automática, com dois modos de funcionamento seleccionáveis através do botão da caixa de conexões (velocidade constante e pressão proporcional), modelo Ego 15/40-130 "EBARA", de 130 mm de comprimento, impulsor de tecnopolímero, eixo motor e chumaceiras de cerâmica, ligações roscadas de 1" de diâmetro, pressão máxima de trabalho 10 bar, intervalo de temperatura do líquido conduzido de 5 a 95°C, isolamento classe H, protecção IP44, alimentação monofásica a 230 V. Inclusive ponte de manómetros formado por manómetro, válvulas de esfera e tubagem de cobre; elementos de montagem; caixa de ligações eléctricas com condensador e acessórios necessários para o seu correcto funcionamento.
Inclui: Marcação. Colocação da bomba de circulação. Ligação à rede de distribuição. Verificação do seu correcto funcionamento.
Critério de medição de projecto: Número de unidades previstas, segundo documentação gráfica de Projecto.
Critério de medição de obra: Medir-se-á o número de unidades realmente executadas segundo especificações de Projecto.

| Código | Un | Descrição | Rendimento | Preço | Importância |
|---|---|---|---|---|---|
| mt37bce250sa | Ud | Bomba de circulação, de rotor húmido, de ferro fundido, com motor de iman permanente, com variador de frequência incorporado e ventilação automática, com dois modos de funcionamento seleccionáveis através do botão da caixa de conexões (velocidade constante e pressão proporcional), modelo Ego 15/40-130 "EBARA", de 130 mm de comprimento, impulsor de tecnopolímero, eixo motor e chumaceiras de cerâmica, ligações roscadas de 1" de diâmetro, pressão máxima de trabalho 10 bar, intervalo de temperatura do líquido conduzido de 5 a 95°C, isolamento classe H, protecção IP44, alimentação monofásica a 230 V. (material) | 1 | 322 | 322.000 |
| mt37sve010b | Ud | Válvula de esfera de latão niquelado para enroscar de 1/2". (material) | 4 | 4.95 | 19.800 |
| mt37www060b | Ud | Filtro de retenção de resíduos de latão, com peneiro de aço inoxidável com perfurações de 0,4 mm de diâmetro, com rosca de 1/2", para uma pressão máxima de funcionamento de 16 bar e uma temperatura máxima de 110°C. (material) | 1 | 4.21 | 4.210 |
| mt37svr010a | Ud | Válvula de retenção de latão para enroscar de 1/2". (material) | 1 | 4.3 | 4.300 |
| mt37www050a | Ud | União anti-vibração, de borracha, com rosca de 1/2", para uma pressão máxima de funcionamento de 10 bar. (material) | 2 | 15 | 30.000 |
| mt42www040 | Ud | Manómetro com banho de glicerina e diâmetro de esfera de 100 mm, com tomada vertical, para montagem roscado de 1/2", escala de pressão de 0 a 5 bar. (material) | 1 | 43.29 | 43.290 |
| mt37tca010ba | m | Tubo de cobre rígido com parede de 1 mm de espessura e 13/15 mm de diâmetro, segundo NP EN 1057. (material) | 0.35 | 4.82 | 1.687 |
| mt35tpt010ke | m | Tubo rígido de PVC VD-F de 16 mm de diâmetro exterior e 1,3 mm de espessura. Resistência à compressão 1250 N, resistência ao impacto 6 joules, temperatura de trabalho -25°C até 90°C, classificação 4442, segundo NP EN 61386-1 e NP EN 61386-21, com o preço incrementado em 20% relativamente a acessórios e peças especiais. (material) | 3 | 1.78 | 5.340 |
| mt35cep010ab | m | Cabo unipolar H07V-U, sendo a sua tensão atribuída de 450/750 V, reacção ao fogo classe Eca segundo NP EN 50575, com condutor unifilar de cobre classe 1 de 2,5 mm² de secção, com isolamento de PVC. Segundo NP 2356-3. (material) | 9 | 0.12 | 1.080 |
| mo005 | h | Oficial de 1ª instalador de ar condicionado. (mão de obra) | 3 | 23.31 | 69.930 |
| mo104 | h | Ajudante de instalador de ar condicionado. (mão de obra) | 3 | 22.09 | 66.270 |
| % | % | Custos directos complementares | 2 % | 567.907 | 11.358 |
|  |  | Custos directos |  |  | 579.265 |

Resíduos:
- colocação: mt37tca010ba Tubo de cobre rígido com parede de 1 mm de espessura e 13/15 mm de diâmetro, segundo NP EN 1057; factor de resíduo 0.0432487
- colocação: mt35tpt010ke; factor de resíduo 0.0275
- colocação: mt35cep010ab; factor de resíduo 0.0165143

## Recursos

**mt37bce250sa** Ud Bomba de circulação
Dados técnicos: Custo energético 64.685 MJ; Emissão de CO2 5.661 kg
Resíduos:
- embalagem: re150101 Embalagens de papel e cartão. (componente de resíduo); rendimento 1.575 kg; Código LER 15 01 01; Massa do elemento 1 kg; Volume 0.001333 m3

**mt37sve010b** Ud Válvula de esfera de latão niquelado para enroscar de 1/2"
Dados técnicos: Custo energético 509.569 MJ; Emissão de CO2 34.281 kg
Resíduos:
- embalagem: re150101 Embalagens de papel e cartão; rendimento 0.072 kg

**mt37www060b** Ud Filtro de retenção de resíduos de latão
Dados técnicos: Custo energético 320.839 MJ; Emissão de CO2 22.775 kg
Resíduos:
- embalagem: re150101 Embalagens de papel e cartão; rendimento 0.072 kg

**mt37svr010a** Ud Válvula de retenção de latão para enroscar de 1/2"
Dados técnicos: Custo energético 625.531 MJ; Emissão de CO2 42.069 kg
Resíduos:
- embalagem: re150101 Embalagens de papel e cartão; rendimento 0.072 kg

**mt37www050a** Ud União anti-vibração, de borracha, com rosca de 1/2", para uma pressão máxima de funcionamento de 10 bar
Dados técnicos: Custo energético 115.530 MJ; Emissão de CO2 10.294 kg
Resíduos:
- embalagem: re150101 Embalagens de papel e cartão; rendimento 0.072 kg

**mt37tca010ba** m Tubo de cobre rígido com parede de 1 mm de espessura e 13/15 mm de diâmetro, segundo NP EN 1057
Dados técnicos: Custo energético 14.375 MJ; Emissão de CO2 0.277 kg; Código LER 17 04 01; Massa do elemento 0.39 kg; Volume 0.00026 m3

**mt35tpt010ke** m Tubo rígido de PVC VD-F de 16 mm de diâmetro exterior e 1,3 mm de espessura. Resistência à compressão 1250 N
Dados técnicos: Custo energético 7.750 MJ; Emissão de CO2 0.385 kg; Código LER 17 02 03; Massa do elemento 0.08 kg; Volume 0.000133 m3

**mt35cep010ab** m Cabo unipolar H07V-U
Dados técnicos: Custo energético 1.325 MJ; Emissão de CO2 0.080 kg; Código LER 17 04 11; Massa do elemento 0.035 kg; Volume 0.000023 m3
Resíduos:
- embalagem: re150101 Embalagens de papel e cartão; rendimento 0.065 kg
