# Bomba de circulação "GRUNDFOS"

- Propriedade do ficheiro: CYPE Ingenieros S.A.
- Formato: FIEBDC-3/2016
- Programa: Gerador de preços para construção civil. CYPE Ingenieros, S.A.
- Data: 29/03/2023
- Moeda: EUR
- Custos indirectos: 3 %
- IVA: 23 %

## I Instalações

### IC Aquecimento, arrefecimento, climatização e A.Q.S.

#### ICS Sistemas de condução de água

**ICS017** Ud Bomba de circulação "GRUNDFOS".
Bomba de circulação electrónica, modelo 99160550 ALPHA1 L 15-40 130 "GRUNDFOS", índice de eficiência energética EEI 0,2, ligações G 1", pressão máxima 10 bar, de 130 mm de comprimento, painel de controlo do modo de funcionamento com selecção entre 3 velocidades, modo de aquecimento por radiadores, modo de aquecimento por piso radiante e modo de controlo externo através de sinal PWM, apta para temperaturas desde 2 até 95°C, motor com alimentação monofásica, protecção IPX4D e isolamento classe F, cabo de alimentação eléctrica com conector Molex, 99165311, tomada de alimentação eléctrica, 99439948, cabo de sinal PWM para controlo externo da bomba, 99165309. Inclusive ponte de manómetros formado por manómetro, válvulas de esfera e tubagem de cobre; elementos de montagem; caixa de ligações eléctricas com condensador e acessórios necessários para o seu correcto funcionamento.
Inclui: Marcação. Colocação da bomba de circulação. Ligação à rede de distribuição. Verificação do seu correcto funcionamento.
Critério de medição de projecto: Número de unidades previstas, segundo documentação gráfica de Projecto.
Critério de medição de obra: Medir-se-á o número de unidades realmente executadas segundo especificações de Projecto.

| Código | Un | Descrição | Rendimento | Preço | Importância |
|---|---|---|---|---|---|
| mt37gru010ya | Ud | Bomba de circulação electrónica, modelo 99160550 ALPHA1 L 15-40 130 "GRUNDFOS", índice de eficiência energética EEI 0,2, ligações G 1", pressão máxima 10 bar, de 130 mm de comprimento, painel de controlo do modo de funcionamento com selecção entre 3 velocidades, modo de aquecimento por radiadores, modo de aquecimento por piso radiante e modo de controlo externo através de sinal PWM, apta para temperaturas desde 2 até 95°C, motor com alimentação monofásica, protecção IPX4D e isolamento classe F. (material) | 1 | 281 | 281.000 |
| mt37gru500b | Ud | Cabo de alimentação eléctrica com conector Molex, 99165311 "GRUNDFOS", de 150 mm de comprimento. (material) | 1 | 39 | 39.000 |
| mt37gru502b | Ud | Tomada de alimentação eléctrica, 99439948 "GRUNDFOS", para bomba de circulação. (material) | 1 | 43 | 43.000 |
| mt37gru503b | Ud | Cabo de sinal PWM para controlo externo da bomba, 99165309 "GRUNDFOS". (material) | 1 | 21 | 21.000 |
| mt37sve010b | Ud | Válvula de esfera de latão niquelado para enroscar de 1/2". (material) | 4 | 4.95 | 19.800 |
| mt37www060b | Ud | Filtro de retenção de resíduos de latão, com peneiro de aço inoxidável com perfurações de 0,4 mm de diâmetro, com rosca de 1/2", para uma pressão máxima de funcionamento de 16 bar e uma temperatura máxima de 110°C. (material) | 1 | 4.21 | 4.210 |
| mt37svr010a | Ud | Válvula de retenção de latão para enroscar de 1/2". (material) | 1 | 4.3 | 4.300 |
| mt37www050a | Ud | União anti-vibração, de borracha, com rosca de 1/2", para uma pressão máxima de funcionamento de 10 bar. (material) | 2 | 15 | 30.000 |
| mt42www040 | Ud | Manómetro com banho de glicerina e diâmetro de esfera de 100 mm, com tomada vertical, para montagem roscado de 1/2", escala de pressão de 0 a 5 bar. (material) | 1 | 43.29 | 43.290 |
| mt37tca010ba | m | Tubo de cobre rígido com parede de 1 mm de espessura e 13/15 mm de diâmetro, segundo NP EN 1057. (material) | 0.35 | 4.82 | 1.687 |
| mt35tpt010le | m | Tubo rígido de PVC VD-F de 20 mm de diâmetro exterior e 1,5 mm de espessura. Resistência à compressão 1250 N, resistência ao impacto 6 joules, temperatura de trabalho -25°C até 90°C, classificação 4442, segundo NP EN 61386-1 e NP EN 61386-21, com o preço incrementado em 20% relativamente a acessórios e peças especiais. (material) | 3 | 2.18 | 6.540 |
| mt35cep010ab | m | Cabo unipolar H07V-U, sendo a sua tensão atribuída de 450/750 V, reacção ao fogo classe Eca segundo NP EN 50575, com condutor unifilar de cobre classe 1 de 2,5 mm² de secção, com isolamento de PVC. Segundo NP 2356-3. (material) | 9 | 0.12 | 1.080 |
| mo005 | h | Oficial de 1ª instalador de ar condicionado. (mão de obra) | 3 | 21.36 | 64.080 |
| mo104 | h | Ajudante de instalador de ar condicionado. (mão de obra) | 3 | 20.25 | 60.750 |
| % | % | Custos directos complementares | 2 % | 619.737 | 12.395 |
|  |  | Custos directos |  |  | 632.132 |

Resíduos:
- colocação: mt37gru500b Cabo de alimentação eléctrica com conector Molex, 99165311 "GRUNDFOS", de 150 mm de comprimento; factor de resíduo 0.0110127
- colocação: mt37gru503b Cabo de sinal PWM para controlo externo da bomba, 99165309 "GRUNDFOS"; factor de resíduo 0.0110127
- colocação: mt37tca010ba Tubo de cobre rígido com parede de 1 mm de espessura e 13/15 mm de diâmetro, segundo NP EN 1057; factor de resíduo 0.0432487
- colocação: mt35tpt010le; factor de resíduo 0.0275
- colocação: mt35cep010ab; factor de resíduo 0.0165143

## Recursos

**mt37gru010ya** Ud Bomba de circulação electrónica
Dados técnicos: Custo energético 117.323 MJ; Emissão de CO2 15.782 kg
Resíduos:
- embalagem: re150101 Embalagens de papel e cartão. (componente de resíduo); rendimento 1.575 kg; Código LER 15 01 01; Massa do elemento 1 kg; Volume 0.001333 m3

**mt37gru500b** Ud Cabo de alimentação eléctrica com conector Molex, 99165311 "GRUNDFOS", de 150 mm de comprimento
Dados técnicos: Custo energético 0.603 MJ; Emissão de CO2 0.044 kg; Código LER 17 04 11; Massa do elemento 0.0158 kg; Volume 0.000011 m3
Resíduos:
- embalagem: re150101 Embalagens de papel e cartão; rendimento 0.039 kg

**mt37gru503b** Ud Cabo de sinal PWM para controlo externo da bomba, 99165309 "GRUNDFOS"
Dados técnicos: Custo energético 0.603 MJ; Emissão de CO2 0.044 kg; Código LER 17 04 11; Massa do elemento 0.0158 kg; Volume 0.000011 m3
Resíduos:
- embalagem: re150101 Embalagens de papel e cartão; rendimento 0.039 kg

**mt37sve010b** Ud Válvula de esfera de latão niquelado para enroscar de 1/2"
Dados técnicos: Custo energético 509.569 MJ; Emissão de CO2 34.281 kg
Resíduos:
- embalagem: re150101 Embalagens de papel e cartão; rendimento 0.072 kg

**mt37www060b** Ud Filtro de retenção de resíduos de latão
Dados técnicos: Custo energético 320.839 MJ; Emissão de CO2 22.775 kg
Resíduos:
- embalagem: re150101 Embalagens de papel e cartão; rendimento 0.072 kg

**mt37svr010a** Ud Válvula de retenção de latão para enroscar de 1/2"
Dados técnicos: Custo energético 625.531 MJ; Emissão de CO2 42.069 kg
Resíduos:
- embalagem: re150101 Embalagens de papel e cartão; rendimento 0.072 kg

**mt37tca010ba** m Tubo de cobre rígido com parede de 1 mm de espessura e 13/15 mm de diâmetro, segundo NP EN 1057
Dados técnicos: Custo energético 14.375 MJ; Emissão de CO2 0.277 kg; Código LER 17 04 01; Massa do elemento 0.39 kg; Volume 0.00026 m3

**mt35tpt010le** m Tubo rígido de PVC VD-F de 20 mm de diâmetro exterior e 1,5 mm de espessura. Resistência à compressão 1250 N
Dados técnicos: Custo energético 12.594 MJ; Emissão de CO2 0.625 kg; Código LER 17 02 03; Massa do elemento 0.13 kg; Volume 0.000217 m3

**mt35cep010ab** m Cabo unipolar H07V-U
Dados técnicos: Custo energético 1.325 MJ; Emissão de CO2 0.080 kg; Código LER 17 04 11; Massa do elemento 0.035 kg; Volume 0.000023 m3
Resíduos:
- embalagem: re150101 Embalagens de papel e cartão; rendimento 0.065 kg
