# Grupo hidráulico para circuito de aquecimento

- Propriedade do ficheiro: CYPE Ingenieros S.A.
- Formato: FIEBDC-3/2016
- Programa: Gerador de preços para construção civil. CYPE Ingenieros, S.A.
- Data: 28/03/2024
- Moeda: EUR
- Custos indirectos: 3 %
- IVA: 23 %

## I Instalações

### IC Aquecimento, arrefecimento, climatização e A.Q.S.

#### ICS Sistemas de condução de água

**ICS110** Ud Grupo hidráulico para circuito de aquecimento.
Equipamento pré-montado de impulsão para circuito de mistura com regulação a ponto fixo da temperatura, DN 25 mm, com bomba de circulação electrónica, válvula misturadora de 3 vias, com cabeça termostática, termostato de segurança, válvulas de corte de esfera com termómetros em impulsão e em retorno, válvulas de corte em impulsão e em retorno, válvula de retenção em retorno e carcaça de polietileno expandido de 15 mm de espessura para isolamento térmico.
Inclui: Marcação. Colocação dos componentes do grupo. Ligação e verificação do seu correcto funcionamento.
Critério de medição de projecto: Número de unidades previstas, segundo documentação gráfica de Projecto.
Critério de medição de obra: Medir-se-á o número de unidades realmente executadas segundo especificações de Projecto.

| Código | Un | Descrição | Rendimento | Preço | Importância |
|---|---|---|---|---|---|
| mt38alb810a | Ud | Equipamento pré-montado de impulsão para circuito de mistura com regulação a ponto fixo da temperatura, DN 25 mm, com bomba de circulação electrónica, válvula misturadora de 3 vias, com cabeça termostática, termostato de segurança, válvulas de corte de esfera com termómetros em impulsão e em retorno, válvulas de corte em impulsão e em retorno, válvula de retenção em retorno e carcaça de polietileno expandido de 15 mm de espessura para isolamento térmico. (material) | 1 | 757.46 | 757.460 |
| mo011 | h | Oficial de 1ª montador. (mão de obra) | 0.2 | 23.31 | 4.662 |
| mo080 | h | Ajudante de montador. (mão de obra) | 0.2 | 22.13 | 4.426 |
| % | % | Custos directos complementares | 2 % | 766.548 | 15.331 |
|  |  | Custos directos |  |  | 781.879 |

## Recursos

**mt38alb810a** Ud Equipamento pré-montado de impulsão para circuito de mistura com regulação a ponto fixo da temperatura
Dados técnicos: Custo energético 1614.716 MJ; Emissão de CO2 137.185 kg
Resíduos:
- embalagem: re150101 Embalagens de papel e cartão. (componente de resíduo); rendimento 1.585 kg; Código LER 15 01 01; Massa do elemento 1 kg; Volume 0.001333 m3
