# Grupo hidráulico para circuitos de aquecimento, com permutador para produção de A.Q.S

- Propriedade do ficheiro: CYPE Ingenieros S.A.
- Formato: FIEBDC-3/2016
- Programa: Gerador de preços para construção civil. CYPE Ingenieros, S.A.
- Data: 28/03/2024
- Moeda: EUR
- Custos indirectos: 3 %
- IVA: 23 %

## I Instalações

### IC Aquecimento, arrefecimento, climatização e A.Q.S.

#### ICS Sistemas de condução de água

**ICS113** Ud Grupo hidráulico para circuitos de aquecimento, com permutador para produção de A.Q.S.
Estação de transferência para circuitos de aquecimento por radiadores ou com fan-coils e A.Q.S. instantânea, caudal de 19 l/min, de 580x280x390 mm, com permutador de placas, válvula de controlo proporcional de caudal para prioridade de A.Q.S., válvula reguladora de pressão diferencial, ligações e carcaça com isolamento térmico de EPP.
Inclui: Marcação. Colocação. Ligação e verificação do seu correcto funcionamento.
Critério de medição de projecto: Número de unidades previstas, segundo documentação gráfica de Projecto.
Critério de medição de obra: Medir-se-á o número de unidades realmente executadas segundo especificações de Projecto.

| Código | Un | Descrição | Rendimento | Preço | Importância |
|---|---|---|---|---|---|
| mt38eup110a | Ud | Estação de transferência para circuitos de aquecimento por radiadores ou com fan-coils e A.Q.S. instantânea, caudal de 19 l/min, de 580x280x390 mm, com permutador de placas, válvula de controlo proporcional de caudal para prioridade de A.Q.S., válvula reguladora de pressão diferencial, ligações e carcaça com isolamento térmico de EPP. (material) | 1 | 2074.31 | 2074.310 |
| mo004 | h | Oficial de 1ª instalador de aquecimento. (mão de obra) | 0.8 | 23.31 | 18.648 |
| mo103 | h | Ajudante de instalador de aquecimento. (mão de obra) | 0.8 | 22.09 | 17.672 |
| % | % | Custos directos complementares | 2 % | 2110.630 | 42.213 |
|  |  | Custos directos |  |  | 2152.843 |
