# Bloco de segurança para caldeira

- Propriedade do ficheiro: CYPE Ingenieros S.A.
- Formato: FIEBDC-3/2016
- Programa: Gerador de preços para construção civil. CYPE Ingenieros, S.A.
- Data: 28/03/2024
- Moeda: EUR
- Custos indirectos: 3 %
- IVA: 23 %

## I Instalações

### IC Aquecimento, arrefecimento, climatização e A.Q.S.

#### ICS Sistemas de condução de água

**ICS125** Ud Bloco de segurança para caldeira.
Bloco de segurança para caldeira, com corpo de latão, formado por válvula de segurança regulada a 3 bar, purgador automático de ar com válvula de retenção, manómetro com escala de 0 a 4 bar e ligação fêmea de 1" de diâmetro. Inclusive elementos de montagem e acessórios necessários para o seu correcto funcionamento.
Inclui: Marcação. Ligação e verificação do seu correcto funcionamento.
Critério de medição de projecto: Número de unidades previstas, segundo documentação gráfica de Projecto.
Critério de medição de obra: Medir-se-á o número de unidades realmente executadas segundo especificações de Projecto.

| Código | Un | Descrição | Rendimento | Preço | Importância |
|---|---|---|---|---|---|
| mt38alb750a | Ud | Bloco de segurança para caldeira, com corpo de latão, formado por válvula de segurança regulada a 3 bar, purgador automático de ar com válvula de retenção, manómetro com escala de 0 a 4 bar e ligação fêmea de 1" de diâmetro. (material) | 1 | 71.86 | 71.860 |
| mt38www012 | Ud | Material auxiliar para instalações de aquecimento e A.Q.S. (material) | 0.1 | 2.1 | 0.210 |
| mo004 | h | Oficial de 1ª instalador de aquecimento. (mão de obra) | 0.1 | 23.31 | 2.331 |
| mo103 | h | Ajudante de instalador de aquecimento. (mão de obra) | 0.1 | 22.09 | 2.209 |
| % | % | Custos directos complementares | 2 % | 76.610 | 1.532 |
|  |  | Custos directos |  |  | 78.142 |

## Recursos

**mt38alb750a** Ud Bloco de segurança para caldeira
Dados técnicos: Custo energético 0.039 MJ; Emissão de CO2 0.061 kg
Resíduos:
- embalagem: re150101 Embalagens de papel e cartão. (componente de resíduo); rendimento 0.072 kg; Código LER 15 01 01; Massa do elemento 1 kg; Volume 0.001333 m3
