# Caixa pré-fabricada com colector

- Propriedade do ficheiro: CYPE Ingenieros S.A.
- Formato: FIEBDC-3/2016
- Programa: Gerador de preços para construção civil. CYPE Ingenieros, S.A.
- Data: 28/03/2024
- Moeda: EUR
- Custos indirectos: 3 %
- IVA: 23 %

## I Instalações

### IC Aquecimento, arrefecimento, climatização e A.Q.S.

#### ICU Geotermia

**ICU020** Ud Caixa pré-fabricada com colector.
Caixa para a ligação de sondas geotérmicas, de polietileno (PE), dimensões exteriores 660x460x500 mm, com tampa, ligações de 63 mm de diâmetro e 5,8 mm de espessura com a bomba de calor geotérmica e de 32 mm de diâmetro e 2,9 mm de espessura com as sondas geotérmicas, para 4 circuitos, de 19,4 kg, com colector formado por módulo de impulsão e módulo de retorno, de 40 mm de diâmetro, com caudalímetro para cada circuito, válvula de corte em cada módulo e purgador de ar, sobre base de betão simples C20/25 (X0(P); D25; S2; Cl 1,0) de 15 cm de espessura.
Critérios considerados na determinação do preço da unidade de obra: O preço não inclui a escavação nem o enchimento do tardoz.
Inclui: Marcação. Betonagem e compactação do betão na execução da base. Colocação da caixa pré-fabricada. Ligação de todos os circuitos. Colocação da tampa. Verificação do seu correcto funcionamento.
Critério de medição de projecto: Número de unidades previstas, segundo documentação gráfica de Projecto.
Critério de medição de obra: Medir-se-á o número de unidades realmente executadas segundo especificações de Projecto.

| Código | Un | Descrição | Rendimento | Preço | Importância |
|---|---|---|---|---|---|
| mt10hmf020fa | m³ | Betão simples C20/25 (X0(P); D25; S2; Cl 1,0), fabricado em central, segundo NP EN 206. (material) | 0.137 | 74.97 | 10.271 |
| mt38arg010c | Ud | Caixa para a ligação de sondas geotérmicas, de polietileno (PE), dimensões exteriores 660x460x500 mm, com tampa, ligações de 63 mm de diâmetro e 5,8 mm de espessura com a bomba de calor geotérmica e de 32 mm de diâmetro e 2,9 mm de espessura com as sondas geotérmicas, para 4 circuitos, de 19,4 kg, com colector formado por módulo de impulsão e módulo de retorno, de 40 mm de diâmetro, com caudalímetro para cada circuito, válvula de corte em cada módulo e purgador de ar. (material) | 1 | 1629.6 | 1629.600 |
| mo020 | h | Oficial de 1ª construção. (mão de obra) | 0.8 | 22.68 | 18.144 |
| mo113 | h | Operário não qualificado construção. (mão de obra) | 0.56 | 21.45 | 12.012 |
| mo008 | h | Oficial de 1ª canalizador. (mão de obra) | 0.24 | 23.31 | 5.594 |
| % | % | Custos directos complementares | 2 % | 1675.621 | 33.512 |
|  |  | Custos directos |  |  | 1709.133 |

Resíduos:
- colocação: mt10hmf020fa Betão simples C20/25 (X0(P); D25; S2; Cl 1,0), fabricado em central, segundo NP EN 206; factor de resíduo 0.00152845

## Recursos

**mt10hmf020fa** m³ Betão simples C20/25 (X0(P); D25; S2; Cl 1,0), fabricado em central, segundo NP EN 206
Dados técnicos: Custo energético 1840.000 MJ; Emissão de CO2 230.000 kg; Código LER 17 01 01; Massa do elemento 2300 kg; Volume 1.533333 m3

**mt38arg010c** Ud Caixa para a ligação de sondas geotérmicas
Dados técnicos: Custo energético 2658.622 MJ; Emissão de CO2 94.357 kg
Resíduos:
- embalagem: re150101 Embalagens de papel e cartão. (componente de resíduo); rendimento 0.086 kg; Código LER 15 01 01; Massa do elemento 1 kg; Volume 0.001333 m3
