# Tubagem para circuito de distribuição de água

- Propriedade do ficheiro: CYPE Ingenieros S.A.
- Formato: FIEBDC-3/2016
- Programa: Gerador de preços para construção civil. CYPE Ingenieros, S.A.
- Data: 09/06/2025
- Moeda: EUR
- Custos indirectos: 3 %
- IVA: 23 %

## I Instalações

### IC Aquecimento, arrefecimento, climatização e A.Q.S.

#### ICU Geotermia

**ICU040** m Tubagem para circuito de distribuição de água.
Tubagem para circuito de ligação de bomba de calor com colector, enterrada, formada por tubo de polietileno de alta densidade (PE 100), de 110 mm de diâmetro exterior, PN=10 atm e 6,6 mm de espessura, SDR17. Incluindo acessórios e peças especiais. Totalmente montada, ligada e testada.
Inclui: Marcação do traçado das tubagens, acessórios e peças especiais. Colocação e fixação da tubagem, acessórios e peças especiais. Ligação de todos os circuitos.
Critério de medição de projecto: Comprimento medido segundo documentação gráfica de Projecto.
Critério de medição de obra: Medir-se-á o comprimento realmente executado segundo especificações de Projecto.

| Código | Un | Descrição | Rendimento | Preço | Importância |
|---|---|---|---|---|---|
| mt37sgg070cc | m | Tubo de polietileno de alta densidade (PE 100), de 110 mm de diâmetro exterior, PN=10 atm e 6,6 mm de espessura, SDR17, segundo NP EN 12201-2, com o preço incrementado em 10% relativamente a acessórios e peças especiais. (material) | 1 | 28.49 | 28.490 |
| mo004 | h | Oficial de 1ª instalador de aquecimento. (mão de obra) | 1.5 | 25.32 | 37.980 |
| mo103 | h | Ajudante de instalador de aquecimento. (mão de obra) | 1.5 | 23.99 | 35.985 |
| % | % | Custos directos complementares | 2 % | 102.455 | 2.049 |
|  |  | Custos directos |  |  | 104.504 |
