# Botão de pressão encastrado, estanque

- Propriedade do ficheiro: CYPE Ingenieros S.A.
- Formato: FIEBDC-3/2016
- Programa: Gerador de preços para construção civil. CYPE Ingenieros, S.A.
- Data: 12/02/2025
- Moeda: EUR
- Custos indirectos: 3 %
- IVA: 23 %

## I Instalações

### IE Eléctricas

#### IEM Mecanismos

**IEM051** Ud Botão de pressão encastrado, estanque.
Botão de pressão estanque com grau de protecção IP44, unipolar (1P), de intensidade atribuída 10 AX, tensão atribuída 250 V, gama básica formado por mecanismo para botão de pressão unipolar (1P), kit de juntas para obter um grau de protecção IP44, tecla basculante para botão de pressão de material termoplástico cor branca acabamento brilhante e espelho para um elemento de material termoplástico cor branca acabamento brilhante. Instalação encastrada.
Critérios considerados na determinação do preço da unidade de obra: O preço não inclui a caixa para mecanismo encastrado.
Inclui: Montagem, ligação e verificação do seu correcto funcionamento.
Critério de medição de projecto: Número de unidades previstas, segundo documentação gráfica de Projecto.
Critério de medição de obra: Medir-se-á o número de unidades realmente executadas segundo especificações de Projecto.

| Código | Un | Descrição | Rendimento | Preço | Importância |
|---|---|---|---|---|---|
| mt33gir030a | Ud | Mecanismo para botão de pressão unipolar (1P), intensidade atribuída 10 AX, tensão atribuída 250 V, para encastrar. (material) | 1 | 9.23 | 9.230 |
| mt33gir032a | Ud | Kit de juntas para obter um grau de protecção IP44, para interruptor, comutador ou botão de pressão. (material) | 1 | 4.53 | 4.530 |
| mt33gir031aab | Ud | Tecla basculante para botão de pressão de material termoplástico cor branca acabamento brilhante. (material) | 1 | 3.32 | 3.320 |
| mt33gir001aae | Ud | Espelho para um elemento de material termoplástico cor branca acabamento brilhante. (material) | 1 | 4.24 | 4.240 |
| mo003 | h | Oficial de 1ª electricista. (mão de obra) | 0.24 | 25.32 | 6.077 |
| % | % | Custos directos complementares | 2 % | 27.397 | 0.548 |
|  |  | Custos directos |  |  | 27.945 |

## Recursos

**mt33gir030a** Ud Mecanismo para botão de pressão unipolar (1P), intensidade atribuída 10 AX, tensão atribuída 250 V, para encastrar
Dados técnicos: Custo energético 3.888 MJ; Emissão de CO2 0.240 kg
Resíduos:
- embalagem: re150101 Embalagens de papel e cartão. (componente de resíduo); rendimento 0.057 kg; Código LER 15 01 01; Massa do elemento 1 kg; Volume 0.001333 m3
- embalagem: re170203 Plástico. (componente de resíduo); rendimento 0.005 kg; Código LER 17 02 03; Massa do elemento 1 kg; Volume 0.001667 m3

**mt33gir031aab** Ud Tecla basculante para botão de pressão de material termoplástico cor branca acabamento brilhante
Dados técnicos: Custo energético 2.923 MJ; Emissão de CO2 0.170 kg
Resíduos:
- embalagem: re150101 Embalagens de papel e cartão; rendimento 0.03 kg

**mt33gir001aae** Ud Espelho para um elemento de material termoplástico cor branca acabamento brilhante
Dados técnicos: Custo energético 3.019 MJ; Emissão de CO2 0.175 kg
Resíduos:
- embalagem: re150101 Embalagens de papel e cartão; rendimento 0.03 kg
