# Peça para caminho de cabos para suporte e condução de cabos eléctricos

- Propriedade do ficheiro: CYPE Ingenieros S.A.
- Formato: FIEBDC-3/2016
- Programa: Gerador de preços para construção civil. CYPE Ingenieros, S.A.
- Data: 30/10/2025
- Moeda: EUR
- Custos indirectos: 3 %
- IVA: 23 %

## I Instalações

### IE Eléctricas

#### IEO Canalizações

**IEO045** Ud Peça para caminho de cabos para suporte e condução de cabos eléctricos.
Curva 90° de PVC, cor cinzento RAL 7035, de 60x75 mm.
Inclui: Marcação. Colocação e fixação.
Critério de medição de projecto: Número de unidades previstas, segundo documentação gráfica de Projecto.
Critério de medição de obra: Medir-se-á o número de unidades realmente executadas segundo especificações de Projecto.

| Código | Un | Descrição | Rendimento | Preço | Importância |
|---|---|---|---|---|---|
| mt35une020a | Ud | Curva 90° de PVC, cor cinzento RAL 7035, de 60x75 mm, com parafusos com porca de PVC. (material) | 1 | 47.16 | 47.160 |
| mo003 | h | Oficial de 1ª electricista. (mão de obra) | 0.055 | 25.32 | 1.393 |
| mo102 | h | Ajudante de electricista. (mão de obra) | 0.055 | 23.99 | 1.319 |
| % | % | Custos directos complementares | 2 % | 49.872 | 0.997 |
|  |  | Custos directos |  |  | 50.869 |
