# Bateria de contadores de gás

- Propriedade do ficheiro: CYPE Ingenieros S.A.
- Formato: FIEBDC-3/2016
- Programa: Gerador de preços para construção civil. CYPE Ingenieros, S.A.
- Data: 28/03/2024
- Moeda: EUR
- Custos indirectos: 3 %
- IVA: 23 %

## I Instalações

### IG Gases combustíveis

#### IGC Contadores

**IGC010** Ud Bateria de contadores de gás.
Bateria para gás natural de tubo de cobre, de média pressão, para centralização em alvéolo técnico de um máximo de 10 contadores de gás em duas colunas, situada no piso -1, ligada aos ramais de distribuição individuais ascendentes e ao ramal de introdução e/ou à coluna montante. Inclusive redutores tipo B6N VSI, colector, tomada de pressão de entrada, válvulas de corte, limitadores de caudal, tomadas de pressão de saída, suportes e placas de indicação do piso e porta da habitação que abastece.
Critérios considerados na determinação do preço da unidade de obra: O preço não inclui os contadores nem o alvéolo técnico.
Inclui: Marcação. Montagem, ligação e verificação do seu correcto funcionamento.
Critério de medição de projecto: Número de unidades previstas, segundo documentação gráfica de Projecto.
Critério de medição de obra: Medir-se-á o número de unidades realmente executadas segundo especificações de Projecto.

| Código | Un | Descrição | Rendimento | Preço | Importância |
|---|---|---|---|---|---|
| mt43bcp010q | Ud | Bateria de tubo de cobre para centralização de 10 contadores de gás em 2 colunas. Inclusive colector, tomada de pressão de entrada, válvulas de corte, limitadores de caudal, tomadas de pressão de saída, suportes e placas de indicação do piso e porta da habitação que abastece. (material) | 1 | 1143.74 | 1143.740 |
| mt43cgp020aa | Ud | Redutor tipo B6N VSI para um caudal máximo de 6 m³/h, 0,1 a 4 bar de pressão de entrada e 20 mbar de pressão de saída. (material) | 10 | 44.05 | 440.500 |
| mo010 | h | Oficial de 1ª instalador de gás. (mão de obra) | 5.22 | 23.31 | 121.678 |
| mo109 | h | Ajudante de instalador de gás. (mão de obra) | 2.61 | 22.09 | 57.655 |
| % | % | Custos directos complementares | 2 % | 1763.573 | 35.271 |
|  |  | Custos directos |  |  | 1798.844 |

## Recursos

**mt43bcp010q** Ud Bateria de tubo de cobre para centralização de 10 contadores de gás em 2 colunas. Inclusive colector
Dados técnicos: Custo energético 1.157 MJ; Emissão de CO2 1.822 kg
Resíduos:
- embalagem: re150101 Embalagens de papel e cartão. (componente de resíduo); rendimento 2.143 kg; Código LER 15 01 01; Massa do elemento 1 kg; Volume 0.001333 m3

**mt43cgp020aa** Ud Redutor tipo B6N VSI para um caudal máximo de 6 m³/h, 0,1 a 4 bar de pressão de entrada e 20 mbar de pressão de saída
Dados técnicos: Custo energético 109.074 MJ; Emissão de CO2 6.856 kg
Resíduos:
- embalagem: re150101 Embalagens de papel e cartão; rendimento 0.072 kg
