# Instalação interior de gás em habitação de edifício multifamiliar

- Propriedade do ficheiro: CYPE Ingenieros S.A.
- Formato: FIEBDC-3/2016
- Programa: Gerador de preços para construção civil. CYPE Ingenieros, S.A.
- Data: 12/02/2025
- Moeda: EUR
- Custos indirectos: 3 %
- IVA: 23 %

## I Instalações

### IG Gases combustíveis

#### IGI Instalação interior

**IGI010** Ud Instalação interior de gás em habitação de edifício multifamiliar.
Instalação interior de gás em habitação de edifício multifamiliar, com capacidade para os seguintes aparelhos: 1 de cocção, 1 misto, de aquecimento e A.Q.S. realizada com tubagem de cobre, com tubo de revestimento plástico, que liga ao ponto de entrada da habitação ou a válvula de corte individual com cada um dos aparelhos a gás, composta pelos seguintes troços: troço compreendido entre o ponto de entrada ou a válvula de corte individual e a ramificação da instalação que vai ao fogão de 22 mm de diâmetro e 8 m de comprimento, ramificação da instalação que alimenta o fogão de 18 mm de diâmetro e 3 m de comprimento, ramificação da instalação que alimenta o aparelho ou aparelhos de aquecimento e de A.Q.S. de 22 mm de diâmetro e 3 m de comprimento. Incluindo válvulas de corte macho-macho de ligação de aparelhos para o corte de abastecimento de gás, com ligações por junta plana, pasta de enchimento e elementos de fixação, colocados através de soldadura por capilaridade.
Critérios considerados na determinação do preço da unidade de obra: O preço não inclui a válvula de corte individual.
Inclui: Marcação do traçado das tubagens e da localização das válvulas. Colocação do tubo de revestimento. Colocação e fixação de tubos e válvulas. Montagem, ligação e verificação do seu correcto funcionamento. Realização de ensaios.
Critério de medição de projecto: Número de unidades previstas, segundo documentação gráfica de Projecto.
Critério de medição de obra: Medir-se-á o número de unidades realmente executadas segundo especificações de Projecto.

| Código | Un | Descrição | Rendimento | Preço | Importância |
|---|---|---|---|---|---|
| mt43tco010dg | m | Tubo de cobre estirado a frio sem soldadura, diâmetro D=20/22 mm e 1 mm de espessura, segundo NP EN 1057, com o preço incrementado em 30% relativamente a acessórios e peças especiais. (material) | 11 | 3.86 | 42.460 |
| mt43tco010cg | m | Tubo de cobre estirado a frio sem soldadura, diâmetro D=16/18 mm e 1 mm de espessura, segundo NP EN 1057, com o preço incrementado em 30% relativamente a acessórios e peças especiais. (material) | 3 | 3.12 | 9.360 |
| mt35aia090ad | m | Tubo rígido de PVC, ligável, dobrável a quente, de cor preto, de 32 mm de diâmetro nominal, para canalização fixa na superfície. Resistência à compressão 1250 N, resistência ao impacto 2 joules, temperatura de trabalho -5°C até 60°C, com grau de protecção IP547 segundo NP EN 60529, propriedades eléctricas: isolante, não propagador da chama. Segundo NP EN 61386-1 e NP EN 61386-22. Inclusive abraçadeiras, elementos de fixação e acessórios (curvas, manguitos, tês, cotovelos e curvas flexíveis). (material) | 11.2 | 3.11 | 34.832 |
| mt27tec020 | kg | Pasta hidrófuga. (material) | 0.448 | 0.6 | 0.269 |
| mt43acv010b | Ud | Válvula macho-macho com base e ligações por junta plana, com rosca cilíndrica GAS de 1/2" de diâmetro, segundo NP EN 331. (material) | 1 | 10.04 | 10.040 |
| mt43acv010c | Ud | Válvula macho-macho com base e ligações por junta plana, com rosca cilíndrica GAS de 3/4" de diâmetro, segundo NP EN 331. (material) | 1 | 10.26 | 10.260 |
| mo010 | h | Oficial de 1ª instalador de gás. (mão de obra) | 3.052 | 25.32 | 77.277 |
| mo109 | h | Ajudante de instalador de gás. (mão de obra) | 3.052 | 23.99 | 73.217 |
| % | % | Custos directos complementares | 2 % | 257.715 | 5.154 |
|  |  | Custos directos |  |  | 262.869 |

Resíduos:
- colocação: mt43tco010dg; factor de resíduo 0.044
- colocação: mt43tco010cg; factor de resíduo 0.044
- colocação: mt35aia090ad; factor de resíduo 0.0275
- colocação: mt27tec020 Pasta hidrófuga; factor de resíduo 0.0525

## Recursos

**mt43tco010dg** m Tubo de cobre estirado a frio sem soldadura
Dados técnicos: Custo energético 21.747 MJ; Emissão de CO2 0.419 kg; Código LER 17 04 01; Massa do elemento 0.59 kg; Volume 0.000393 m3

**mt43tco010cg** m Tubo de cobre estirado a frio sem soldadura
Dados técnicos: Custo energético 17.693 MJ; Emissão de CO2 0.341 kg; Código LER 17 04 01; Massa do elemento 0.48 kg; Volume 0.00032 m3

**mt35aia090ad** m Tubo rígido de PVC
Dados técnicos: Custo energético 36.814 MJ; Emissão de CO2 1.828 kg; Código LER 17 02 03; Massa do elemento 0.38 kg; Volume 0.000633 m3

**mt27tec020** kg Pasta hidrófuga
Dados técnicos: Custo energético 0.218 MJ; Emissão de CO2 0.011 kg; Código LER 17 09 04; Massa do elemento 1 kg; Volume 0.000667 m3
Resíduos:
- embalagem: re170203 Plástico. (componente de resíduo); rendimento 0.002 kg; Código LER 17 02 03; Massa do elemento 1 kg; Volume 0.001667 m3

**mt43acv010b** Ud Válvula macho-macho com base e ligações por junta plana
Dados técnicos: Custo energético 73.833 MJ; Emissão de CO2 5.017 kg
Resíduos:
- embalagem: re150101 Embalagens de papel e cartão. (componente de resíduo); rendimento 0.072 kg; Código LER 15 01 01; Massa do elemento 1 kg; Volume 0.001333 m3

**mt43acv010c** Ud Válvula macho-macho com base e ligações por junta plana
Dados técnicos: Custo energético 124.786 MJ; Emissão de CO2 8.439 kg
Resíduos:
- embalagem: re150101 Embalagens de papel e cartão; rendimento 0.072 kg
