# Cabine para bateria de garrafas de gases de petróleo liquefeitos (GPL)

- Propriedade do ficheiro: CYPE Ingenieros S.A.
- Formato: FIEBDC-3/2016
- Programa: Gerador de preços para construção civil. CYPE Ingenieros, S.A.
- Data: 12/02/2025
- Moeda: EUR
- Custos indirectos: 3 %
- IVA: 23 %

## I Instalações

### IG Gases combustíveis

#### IGW Elementos

**IGW100** Ud Cabine para bateria de garrafas de gases de petróleo liquefeitos (GPL).
Cabine de chapa de aço galvanizado para armazenamento de bateria de 6 garrafas (3 de serviço e 3 de reserva), de 35 kg de capacidade unitária de gases de petróleo liquefeitos (GPL).
Inclui: Marcação. Colocação da cabine.
Critério de medição de projecto: Número de unidades previstas, segundo documentação gráfica de Projecto.
Critério de medição de obra: Medir-se-á o número de unidades realmente executadas segundo especificações de Projecto.

| Código | Un | Descrição | Rendimento | Preço | Importância |
|---|---|---|---|---|---|
| mt43bbg060b | Ud | Cabine de chapa de aço galvanizado, de 2500x500x1600 mm, com porta e grelhas de ventilação, para armazenamento de 6 garrafas de gases de petróleo liquefeitos (GPL) (3 de serviço e 3 de reserva), colocadas em linha. (material) | 1 | 758.54 | 758.540 |
| mo010 | h | Oficial de 1ª instalador de gás. (mão de obra) | 1.5 | 25.32 | 37.980 |
| mo109 | h | Ajudante de instalador de gás. (mão de obra) | 1.5 | 23.99 | 35.985 |
| % | % | Custos directos complementares | 2 % | 832.505 | 16.650 |
|  |  | Custos directos |  |  | 849.155 |

## Recursos

**mt43bbg060b** Ud Cabine de chapa de aço galvanizado
Dados técnicos: Custo energético 0.019 MJ; Emissão de CO2 0.031 kg
Resíduos:
- embalagem: re150101 Embalagens de papel e cartão. (componente de resíduo); rendimento 0.036 kg; Código LER 15 01 01; Massa do elemento 1 kg; Volume 0.001333 m3
