# Luminária para garagem

- Propriedade do ficheiro: CYPE Ingenieros S.A.
- Formato: FIEBDC-3/2016
- Programa: Gerador de preços para construção civil. CYPE Ingenieros, S.A.
- Data: 31/07/2023
- Moeda: EUR
- Custos indirectos: 3 %
- IVA: 23 %

## I Instalações

### II Iluminação

#### III Instalação interior

**III010** Ud Luminária para garagem.
Luminária, de 1294x110x113 mm para 1 lâmpada fluorescente T5 de 28 W com difusor de polimetilmetacrilato (PMMA) resistente à radiação UV, corpo de poliéster reforçado com fibra de vidro, reflector de chapa de aço galvanizado, acabamento pintado, de cor branca, balastro electrónico e protecção IP65. Instalação na superfície do tecto em garagem. Inclusive lâmpadas.
Inclui: Marcação. Montagem, ligação e verificação do seu correcto funcionamento.
Critério de medição de projecto: Número de unidades previstas, segundo documentação gráfica de Projecto.
Critério de medição de obra: Medir-se-á o número de unidades realmente executadas segundo especificações de Projecto.

| Código | Un | Descrição | Rendimento | Preço | Importância |
|---|---|---|---|---|---|
| mt34zum050aa | Ud | Luminária, de 1294x110x113 mm para 1 lâmpada fluorescente T5 de 28 W, com difusor de polimetilmetacrilato (PMMA) resistente à radiação UV, corpo de poliéster reforçado com fibra de vidro, reflector de chapa de aço galvanizado, acabamento pintado, de cor branca, balastro electrónico e protecção IP65. (material) | 1 | 142.88 | 142.880 |
| mt34tuf010c | Ud | Tubo fluorescente T5 de 28 W. (material) | 1 | 5.55 | 5.550 |
| mo003 | h | Oficial de 1ª electricista. (mão de obra) | 0.3 | 21.36 | 6.408 |
| mo102 | h | Ajudante de electricista. (mão de obra) | 0.3 | 20.25 | 6.075 |
| % | % | Custos directos complementares | 2 % | 160.913 | 3.218 |
|  |  | Custos directos |  |  | 164.131 |

## Recursos

**mt34zum050aa** Ud Luminária, de 1294x110x113 mm para 1 lâmpada fluorescente T5 de 28 W
Dados técnicos: Custo energético 85.504 MJ; Emissão de CO2 4.173 kg
Resíduos:
- embalagem: re150101 Embalagens de papel e cartão. (componente de resíduo); rendimento 0.153 kg; Código LER 15 01 01; Massa do elemento 1 kg; Volume 0.001333 m3
- embalagem: re170203 Plástico. (componente de resíduo); rendimento 0.077 kg; Código LER 17 02 03; Massa do elemento 1 kg; Volume 0.001667 m3
