# Luminária tipo Downlight. Instalação em superfície

- Propriedade do ficheiro: CYPE Ingenieros S.A.
- Formato: FIEBDC-3/2016
- Programa: Gerador de preços para construção civil. CYPE Ingenieros, S.A.
- Data: 31/07/2023
- Moeda: EUR
- Custos indirectos: 3 %
- IVA: 23 %

## I Instalações

### II Iluminação

#### III Instalação interior

**III110** Ud Luminária tipo Downlight. Instalação em superfície.
Luminária quadrada de tecto Downlight de óptica orientável, de 100x100x71 mm, para 1 led de 4 W, de cor branca quente (3000K); com aro exterior e corpo interior de alumínio injectado, acabamento termoesmaltado, de cor branca; protecção IP20 e isolamento classe F. Instalação em superfície. Inclusive lâmpadas.
Inclui: Marcação. Montagem, ligação e verificação do seu correcto funcionamento.
Critério de medição de projecto: Número de unidades previstas, segundo documentação gráfica de Projecto.
Critério de medição de obra: Medir-se-á o número de unidades realmente executadas segundo especificações de Projecto.

| Código | Un | Descrição | Rendimento | Preço | Importância |
|---|---|---|---|---|---|
| mt34ode440a | Ud | Luminária quadrada de tecto Downlight de óptica orientável, de 100x100x71 mm, para 1 led de 4 W, de cor branca quente (3000K); com aro exterior e corpo interior de alumínio injectado, acabamento termoesmaltado, de cor branca; protecção IP20 e isolamento classe F. (material) | 1 | 141.86 | 141.860 |
| mo003 | h | Oficial de 1ª electricista. (mão de obra) | 0.15 | 21.36 | 3.204 |
| mo102 | h | Ajudante de electricista. (mão de obra) | 0.15 | 20.25 | 3.038 |
| % | % | Custos directos complementares | 2 % | 148.102 | 2.962 |
|  |  | Custos directos |  |  | 151.064 |

## Recursos

**mt34ode440a** Ud Luminária quadrada de tecto Downlight de óptica orientável
Dados técnicos: Custo energético 25.396 MJ; Emissão de CO2 1.816 kg
Resíduos:
- embalagem: re150101 Embalagens de papel e cartão. (componente de resíduo); rendimento 0.153 kg; Código LER 15 01 01; Massa do elemento 1 kg; Volume 0.001333 m3
- embalagem: re170203 Plástico. (componente de resíduo); rendimento 0.076 kg; Código LER 17 02 03; Massa do elemento 1 kg; Volume 0.001667 m3
