# Luminária. Instalação suspensa

- Propriedade do ficheiro: CYPE Ingenieros S.A.
- Formato: FIEBDC-3/2016
- Programa: Gerador de preços para construção civil. CYPE Ingenieros, S.A.
- Data: 31/07/2023
- Moeda: EUR
- Custos indirectos: 3 %
- IVA: 23 %

## I Instalações

### II Iluminação

#### III Instalação interior

**III150** Ud Luminária. Instalação suspensa.
Luminária linear, de 1486x85x85 mm, para 2 lâmpadas fluorescentes T5 de 80 W, com corpo de luminária formado por perfis de alumínio extrudido, acabamento termoesmaltado de cor cinzento RAL 9006; tampas finais; difusor opalino de alta transmitância; reflector interior acabamento termoesmaltado, de cor branca; protecção IP20. Inclusive lâmpadas.
Inclui: Marcação. Montagem, ligação e verificação do seu correcto funcionamento.
Critério de medição de projecto: Número de unidades previstas, segundo documentação gráfica de Projecto.
Critério de medição de obra: Medir-se-á o número de unidades realmente executadas segundo especificações de Projecto.

| Código | Un | Descrição | Rendimento | Preço | Importância |
|---|---|---|---|---|---|
| mt34ode470vf | Ud | Luminária linear, de 1486x85x85 mm, para 2 lâmpadas fluorescentes T5 de 80 W, com corpo de luminária formado por perfis de alumínio extrudido, acabamento termoesmaltado de cor cinzento RAL 9006; tampas finais; difusor opalino de alta transmitância; reflector interior acabamento termoesmaltado, de cor branca; protecção IP20. (material) | 1 | 209.58 | 209.580 |
| mt34tuf010h | Ud | Tubo fluorescente T5 de 80 W. (material) | 2 | 9.2 | 18.400 |
| mo003 | h | Oficial de 1ª electricista. (mão de obra) | 0.2 | 21.36 | 4.272 |
| mo102 | h | Ajudante de electricista. (mão de obra) | 0.2 | 20.25 | 4.050 |
| % | % | Custos directos complementares | 2 % | 236.302 | 4.726 |
|  |  | Custos directos |  |  | 241.028 |

## Recursos

**mt34ode470vf** Ud Luminária linear
Dados técnicos: Custo energético 479.006 MJ; Emissão de CO2 35.194 kg
Resíduos:
- embalagem: re150101 Embalagens de papel e cartão. (componente de resíduo); rendimento 0.18 kg; Código LER 15 01 01; Massa do elemento 1 kg; Volume 0.001333 m3
- embalagem: re170203 Plástico. (componente de resíduo); rendimento 0.09 kg; Código LER 17 02 03; Massa do elemento 1 kg; Volume 0.001667 m3
