# Luminária. Instalação suspensa

- Propriedade do ficheiro: CYPE Ingenieros S.A.
- Formato: FIEBDC-3/2016
- Programa: Gerador de preços para construção civil. CYPE Ingenieros, S.A.
- Data: 31/07/2023
- Moeda: EUR
- Custos indirectos: 3 %
- IVA: 23 %

## I Instalações

### II Iluminação

#### III Instalação interior

**III150** Ud Luminária. Instalação suspensa.
Luminária suspensa para montagem individual, de 1484x80x40 mm, para 1 lâmpada fluorescente T5 de 49 W de luz directa + 1 lâmpada fluorescente T5 de 24 W de luz indirecta, com corpo de alumínio extrudido de cor RAL 9006; difusor acrílico opalino; tampas finais de linha; sistema de suspensão por cana de 50 cm de comprimento; reflector de chapa de aço, acabamento termoesmaltado, de cor branca; protecção IP20 e isolamento classe F. Inclusive lâmpadas.
Inclui: Marcação. Montagem, ligação e verificação do seu correcto funcionamento.
Critério de medição de projecto: Número de unidades previstas, segundo documentação gráfica de Projecto.
Critério de medição de obra: Medir-se-á o número de unidades realmente executadas segundo especificações de Projecto.

| Código | Un | Descrição | Rendimento | Preço | Importância |
|---|---|---|---|---|---|
| mt34ode080a | Ud | Luminária suspensa para montagem individual, de 1484x80x40 mm, para 1 lâmpada fluorescente T5 de 49 W de luz directa + 1 lâmpada fluorescente T5 de 24 W de luz indirecta, com corpo de alumínio extrudido de cor RAL 9006; difusor acrílico opalino; tampas finais de linha; sistema de suspensão por cana de 50 cm de comprimento; reflector de chapa de aço, acabamento termoesmaltado, de cor branca; protecção IP20 e isolamento classe F. (material) | 1 | 181.44 | 181.440 |
| mt34tuf010f | Ud | Tubo fluorescente T5 de 49 W. (material) | 1 | 7.14 | 7.140 |
| mt34tuf010b | Ud | Tubo fluorescente T5 de 24 W. (material) | 1 | 5.88 | 5.880 |
| mo003 | h | Oficial de 1ª electricista. (mão de obra) | 0.2 | 21.36 | 4.272 |
| mo102 | h | Ajudante de electricista. (mão de obra) | 0.2 | 20.25 | 4.050 |
| % | % | Custos directos complementares | 2 % | 202.782 | 4.056 |
|  |  | Custos directos |  |  | 206.838 |

## Recursos

**mt34ode080a** Ud Luminária suspensa para montagem individual
Dados técnicos: Custo energético 264.325 MJ; Emissão de CO2 18.946 kg
Resíduos:
- embalagem: re150101 Embalagens de papel e cartão. (componente de resíduo); rendimento 0.175 kg; Código LER 15 01 01; Massa do elemento 1 kg; Volume 0.001333 m3
- embalagem: re170203 Plástico. (componente de resíduo); rendimento 0.088 kg; Código LER 17 02 03; Massa do elemento 1 kg; Volume 0.001667 m3
