# Luminária de pé

- Propriedade do ficheiro: CYPE Ingenieros S.A.
- Formato: FIEBDC-3/2016
- Programa: Gerador de preços para construção civil. CYPE Ingenieros, S.A.
- Data: 31/07/2023
- Moeda: EUR
- Custos indirectos: 3 %
- IVA: 23 %

## I Instalações

### II Iluminação

#### III Instalação interior

**III180** Ud Luminária de pé.
Luminária de pé orientável, de 725x220x55 mm, para 1 lâmpada fluorescente TC-L de 55 W, com corpo de luminária de alumínio, imitação titânio; difusor acrílico microprismático de luz directa e difusor acrílico transparente de luz indirecta; protecção IP20 e isolamento classe F; detector de movimento; interruptor com célula fotoeléctrica, mastro de 1,8 m de altura e base quadrada de aço inoxidável. Inclusive lâmpadas.
Inclui: Montagem, ligação e verificação do seu correcto funcionamento.
Critério de medição de projecto: Número de unidades previstas, segundo documentação gráfica de Projecto.
Critério de medição de obra: Medir-se-á o número de unidades realmente executadas segundo especificações de Projecto.

| Código | Un | Descrição | Rendimento | Preço | Importância |
|---|---|---|---|---|---|
| mt34lyd150a | Ud | Luminária de pé orientável, de 725x220x55 mm, para 1 lâmpada fluorescente TC-L de 55 W, com corpo de luminária de alumínio, imitação titânio; difusor acrílico microprismático de luz directa e difusor acrílico transparente de luz indirecta; protecção IP20 e isolamento classe F; detector de movimento; interruptor com célula fotoeléctrica, mastro de 1,8 m de altura e base quadrada de aço inoxidável. (material) | 1 | 805.49 | 805.490 |
| mt34tuf020j | Ud | Lâmpada fluorescente compacta TC-L de 55 W. (material) | 1 | 6.35 | 6.350 |
| mo003 | h | Oficial de 1ª electricista. (mão de obra) | 0.1 | 21.36 | 2.136 |
| mo102 | h | Ajudante de electricista. (mão de obra) | 0.1 | 20.25 | 2.025 |
| % | % | Custos directos complementares | 2 % | 816.001 | 16.320 |
|  |  | Custos directos |  |  | 832.321 |

## Recursos

**mt34lyd150a** Ud Luminária de pé orientável
Dados técnicos: Custo energético 57.702 MJ; Emissão de CO2 3.954 kg
Resíduos:
- embalagem: re150101 Embalagens de papel e cartão. (componente de resíduo); rendimento 0.18 kg; Código LER 15 01 01; Massa do elemento 1 kg; Volume 0.001333 m3
- embalagem: re170203 Plástico. (componente de resíduo); rendimento 0.09 kg; Código LER 17 02 03; Massa do elemento 1 kg; Volume 0.001667 m3
