# Faixa corta-fogo em encontro entre laje e fachada cortina

- Propriedade do ficheiro: CYPE INGENIEROS, S.A.
- Formato: FIEBDC-3/2002
- Moeda: EUR
- Custos indirectos: 3.00 %
- IVA: 23.00 %

**IOJ062** m² Faixa corta-fogo em encontro entre laje e fachada cortina, com uma resistência ao fogo EI 120, sistema Conlit MC "ROCKWOOL", composta por dois painéis rígidos de lã de rocha Conlit 150 P, não revestidos, de 50 mm de espessura, resistência térmica 1,21951 m²°C/W, condutibilidade térmica 0,035 W/(m°C), densidade 180 kg/m³, calor específico 0,84 J/kgK e factor de resistência à difusão do vapor de água 1,3, cada um, unidos entre si e fixados à laje e à fachada cortina, com esquadras de aço galvanizado, Conlit MC, de 3 mm de espessura, chapas de aço galvanizado, Espada Conlit MC, de 1 mm de espessura, parafusos de união, Conlit ACR 50, de 50 mm de comprimento e parafusos de união, Conlit ACR 100, de 100 mm de comprimento. Inclusive elementos de fixação, rebites e parafusos.
Faixa corta-fogo em encontro entre laje e fachada cortina, com uma resistência ao fogo EI 120, sistema Conlit MC "ROCKWOOL", composta por dois painéis rígidos de lã de rocha Conlit 150 P, não revestidos, de 50 mm de espessura, resistência térmica 1,21951 m²°C/W, condutibilidade térmica 0,035 W/(m°C), densidade 180 kg/m³, calor específico 0,84 J/kgK e factor de resistência à difusão do vapor de água 1,3, cada um, unidos entre si e fixados à laje e à fachada cortina, com esquadras de aço galvanizado, Conlit MC, de 3 mm de espessura, chapas de aço galvanizado, Espada Conlit MC, de 1 mm de espessura, parafusos de união, Conlit ACR 50, de 50 mm de comprimento e parafusos de união, Conlit ACR 100, de 100 mm de comprimento. Inclusive elementos de fixação, rebites e parafusos.
Inclui: Marcação. Preparação e corte dos painéis. Colocação dos esquadros e chapas. Colocação dos painéis. Ajuste e fixação dos esquadros e chapas. Unão entre painéis com parafusos de fixação.
Critério de medição de projecto: Superfície medida segundo documentação gráfica de Projecto.
Critério de medição de obra: Medir-se-á a superfície realmente executada segundo especificações de Projecto.

| Código | Un | Descrição | Rendimento | Preço | Importância |
|---|---|---|---|---|---|
| mt16lrw086h | Ud | Esquadra de aço galvanizado, Conlit MC "ROCKWOOL", de 3 mm de espessura, inclusive ancoragens mecânicas de expansão de aço galvanizado. (material) | 1.660 | 22.12 | 36.72 |
| mt16lrw087h | Ud | Chapa de aço galvanizado, Espada Conlit MC "ROCKWOOL", de 1 mm de espessura, com furos, inclusive rebites para fixação. (material) | 2.500 | 8.13 | 20.33 |
| mt16lrw080kd | m² | Painel rígido de lã de rocha Conlit 150 P "ROCKWOOL", segundo EN 13162, não revestido, de 50 mm de espessura, resistência térmica 1,21951 m²°C/W, condutibilidade térmica 0,035 W/(m°C), densidade 180 kg/m³, calor específico 0,84 J/kgK e factor de resistência à difusão do vapor de água 1,3, Euroclasse A1 de reacção ao fogo, para protecção contra incêndios de elementos construtivos. (material) | 2.050 | 45.37 | 93.01 |
| mt16lrw082Ma | Ud | Parafuso de união de arame de aço galvanizado em forma de hélice, Conlit ACR 50 "ROCKWOOL", de 50 mm de comprimento, para painéis de lã de rocha. (material) | 1.660 | 3.33 | 5.53 |
| mt16lrw082Nd | Ud | Parafuso de união de arame de aço galvanizado em forma de hélice, Conlit ACR 100 "ROCKWOOL", de 100 mm de comprimento, para painéis de lã de rocha. (material) | 5.000 | 3.76 | 18.80 |
| mo054 | h | Oficial de 1ª montador de isolamentos. (mão de obra) | 0.251 | 19.03 | 4.78 |
| mo101 | h | Ajudante de montador de isolamentos. (mão de obra) | 0.251 | 17.97 | 4.51 |
| % | % | Custos directos complementares | 2 % | 183.68 | 3.67 |
|  |  | Custos directos |  |  | 187.35 |
