# Protecção passiva contra incêndios de estrutura metálica, com argamassa ignífuga projectada

- Propriedade do ficheiro: CYPE Ingenieros S.A.
- Formato: FIEBDC-3/2016
- Programa: Gerador de preços para construção civil. CYPE Ingenieros, S.A.
- Data: 24/10/2023
- Moeda: EUR
- Custos indirectos: 3 %
- IVA: 23 %

## I Instalações

### IO Contra incêndios

#### IOR Protecção passiva contra incêndios: estruturas

**IOR030** m² Protecção passiva contra incêndios de estrutura metálica, com argamassa ignífuga projectada.
Protecção passiva contra incêndios de estrutura metálica, através de projecção pneumática de argamassa ignífuga, reacção ao fogo classe A1, segundo EN 13501-1, composta de cimento em combinação com fonólito ou vermiculite, até formar uma espessura mínima de 11 mm e alcançar uma resistência ao fogo de 60 minutos.
Inclui: Limpeza e preparação da superfície do perfil metálico. Protecção dos elementos da envolvente que possam ser afectados durante os trabalhos de projecção. Projecção mecânica da argamassa.
Critério de medição de projecto: Superfície resultante do desenvolvimento dos perfis metálicos que compõem a estrutura, segundo documentação gráfica de Projecto.
Critério de medição de obra: Medir-se-á a superfície realmente executada segundo especificações de Projecto, resultante do desenvolvimento dos perfis metálicos que compõem a estrutura.

| Código | Un | Descrição | Rendimento | Preço | Importância |
|---|---|---|---|---|---|
| mt41mig010 | m³ | Argamassa ignífuga, reacção ao fogo classe A1, segundo EN 13501-1, composta de cimento em combinação com fonólito ou vermiculite, para protecção passiva contra o fogo através de projecção. (material) | 0.011 | 245 | 2.695 |
| mq06pym010 | h | Misturadora-bombeadora para argamassas e gessos projectados, de 3 m³/h. (equipamento) | 0.22 | 8.52 | 1.874 |
| mo030 | h | Oficial de 1ª aplicador de produtos isolantes. (mão de obra) | 0.22 | 22.29 | 4.904 |
| mo068 | h | Ajudante de aplicador de produtos isolantes. (mão de obra) | 0.22 | 21.75 | 4.785 |
| % | % | Custos directos complementares | 2 % | 14.258 | 0.285 |
|  |  | Custos directos |  |  | 14.543 |

Resíduos:
- colocação: mt41mig010; factor de resíduo 0.0063

## Recursos

**mt41mig010** m³ Argamassa ignífuga
Dados técnicos: Custo energético 4581.424 MJ; Emissão de CO2 220.110 kg; Código LER 17 01 01; Massa do elemento 610 kg; Volume 0.406667 m3
Resíduos:
- embalagem: re150101 Embalagens de papel e cartão. (componente de resíduo); rendimento 0.6 kg; Código LER 15 01 01; Massa do elemento 1 kg; Volume 0.001333 m3
