# Extintor

- Propriedade do ficheiro: CYPE Ingenieros S.A.
- Formato: FIEBDC-3/2016
- Programa: Gerador de preços para construção civil. CYPE Ingenieros, S.A.
- Data: 31/07/2023
- Moeda: EUR
- Custos indirectos: 3 %
- IVA: 23 %

## I Instalações

### IO Contra incêndios

#### IOX Extintores

**IOX010** Ud Extintor.
Extintor automático de pó químico ABC polivalente antibrasa, pressurizado, de eficácia A-B-C, com 6 kg de agente extintor, com manómetro e ampola fusível por temperatura. Inclusive corrente e acessórios de montagem.
Inclui: Marcação. Colocação e fixação da corrente. Colocação do extintor.
Critério de medição de projecto: Número de unidades previstas, segundo documentação gráfica de Projecto.
Critério de medição de obra: Medir-se-á o número de unidades realmente colocadas segundo especificações de Projecto.

| Código | Un | Descrição | Rendimento | Preço | Importância |
|---|---|---|---|---|---|
| mt41ixi030a | Ud | Extintor automático de pó químico ABC polivalente antibrasa, pressurizado, de eficácia A-B-C, com 6 kg de agente extintor, com manómetro e ampola fusível por temperatura, segundo NP EN 3. (material) | 1 | 73.46 | 73.460 |
| mo113 | h | Operário não qualificado construção. (mão de obra) | 0.12 | 19.65 | 2.358 |
| % | % | Custos directos complementares | 2 % | 75.818 | 1.516 |
|  |  | Custos directos |  |  | 77.334 |

## Recursos

**mt41ixi030a** Ud Extintor automático de pó químico ABC polivalente antibrasa
Dados técnicos: Custo energético 706.196 MJ; Emissão de CO2 92.839 kg
Resíduos:
- embalagem: re150101 Embalagens de papel e cartão. (componente de resíduo); rendimento 0.072 kg; Código LER 15 01 01; Massa do elemento 1 kg; Volume 0.001333 m3
