# Extintor portátil de pó químico ABC polivalente antibrasa, pressurizado, de eficácia 34A-233B-C, com 9 kg de agente extintor, alojado em armário com porta para envidraçar

- Propriedade do ficheiro: CYPE INGENIEROS, S.A.
- Formato: FIEBDC-3/2002
- Moeda: EUR
- Custos indirectos: 3.00 %
- IVA: 23.00 %

**IOX010** Ud Extintor portátil de pó químico ABC polivalente antibrasa, pressurizado, de eficácia 34A-233B-C, com 9 kg de agente extintor, alojado em armário com porta para envidraçar.
Fornecimento e colocação de extintor portátil de pó químico ABC polivalente antibrasa, pressurizado, de eficácia 34A-233B-C, com 9 kg de agente extintor, com manómetro e mangueira com casquilho difusor. Inclusive armário com porta para envidraçar, vidro incolor e acessórios de montagem.
Inclui: Marcação. Fixação do armário ao paramento. Colocação do extintor dentro do armário. Colocação, montagem, ajuste e fixação do vidro.
Critério de medição de projecto: Número de unidades previstas, segundo documentação gráfica de Projecto.
Critério de medição de obra: Medir-se-á o número de unidades realmente colocadas segundo especificações de Projecto.

| Código | Un | Descrição | Rendimento | Preço | Importância |
|---|---|---|---|---|---|
| mt41ixi010b | Ud | Extintor portátil de pó químico ABC polivalente antibrasa, pressurizado, de eficácia 34A-233B-C, com 9 kg de agente extintor, com manómetro e mangueira com casquilho difusor, segundo NP EN 3. (material) | 1.000 | 53.12 | 53.12 |
| mt41ixw010b | Ud | Armário metálico com porta para envidraçar, de 700x280x210 mm, para extintor de pó de 6 a 12 kg. (material) | 1.000 | 68.97 | 68.97 |
| mt41ixw020 | m² | Vidro incolor de 4 mm de espessura. (material) | 0.194 | 15.58 | 3.02 |
| mo113 | h | Operário não qualificado construção. (mão de obra) | 0.301 | 15.82 | 4.76 |
| % | % | Custos directos complementares | 2 % | 129.87 | 2.60 |
|  |  | Custos directos |  |  | 132.47 |
