# Extintor automático de pó químico ABC polivalente antibrasa, pressurizado, de eficácia A-B-C, com 6 kg de agente extintor

- Propriedade do ficheiro: CYPE INGENIEROS, S.A.
- Formato: FIEBDC-3/2002
- Moeda: EUR
- Custos indirectos: 3.00 %
- IVA: 23.00 %

**IOX010** Ud Extintor automático de pó químico ABC polivalente antibrasa, pressurizado, de eficácia A-B-C, com 6 kg de agente extintor.
Fornecimento e colocação de extintor automático de pó químico ABC polivalente antibrasa, pressurizado, de eficácia A-B-C, com 6 kg de agente extintor, com manómetro e ampola fusível por temperatura. Inclusive corrente e acessórios de montagem.
Inclui: Marcação. Colocação e fixação da corrente. Colocação do extintor.
Critério de medição de projecto: Número de unidades previstas, segundo documentação gráfica de Projecto.
Critério de medição de obra: Medir-se-á o número de unidades realmente colocadas segundo especificações de Projecto.

| Código | Un | Descrição | Rendimento | Preço | Importância |
|---|---|---|---|---|---|
| mt41ixi030a | Ud | Extintor automático de pó químico ABC polivalente antibrasa, pressurizado, de eficácia A-B-C, com 6 kg de agente extintor, com manómetro e ampola fusível por temperatura, segundo NP EN 3. (material) | 1.000 | 73.46 | 73.46 |
| mo113 | h | Operário não qualificado construção. (mão de obra) | 0.120 | 15.82 | 1.90 |
| % | % | Custos directos complementares | 2 % | 75.36 | 1.51 |
|  |  | Custos directos |  |  | 76.87 |
