# Derivação para conduta de admissão

- Propriedade do ficheiro: CYPE Ingenieros S.A.
- Formato: FIEBDC-3/2016
- Programa: Gerador de preços para construção civil. CYPE Ingenieros, S.A.
- Data: 30/10/2025
- Moeda: EUR
- Custos indirectos: 3 %
- IVA: 23 %

## I Instalações

### IV Ventilação

#### IVM Ventilação mecânica

**IVM020** Ud Derivação para conduta de admissão.
Derivação formada por caixa de derivação de polipropileno expandido, de 484x470x180 mm, com embocadura de entrada oval de 325x130 mm e quatro embocaduras de saída de 125 mm de diâmetro. Inclusive elementos para suspensão ao tecto.
Inclui: Marcação. Colocação e fixação. Ligação das condutas.
Critério de medição de projecto: Número de unidades previstas, segundo documentação gráfica de Projecto.
Critério de medição de obra: Medir-se-á o número de unidades realmente executadas segundo especificações de Projecto.

| Código | Un | Descrição | Rendimento | Preço | Importância |
|---|---|---|---|---|---|
| mt42sva120a | Ud | Caixa de derivação de polipropileno expandido, de 484x470x180 mm, com embocadura de entrada oval de 325x130 mm e quatro embocaduras de saída de 125 mm de diâmetro. (material) | 1 | 9.19 | 9.190 |
| mt42www090 | Ud | Kit de suportes para suspensão ao tecto, formado por quatro varões roscados de aço galvanizado, com as correspondentes buchas, porcas e anilhas. (material) | 1 | 22 | 22.000 |
| mo011 | h | Oficial de 1ª montador. (mão de obra) | 0.15 | 25.32 | 3.798 |
| mo080 | h | Ajudante de montador. (mão de obra) | 0.15 | 24.04 | 3.606 |
| % | % | Custos directos complementares | 2 % | 38.594 | 0.772 |
|  |  | Custos directos |  |  | 39.366 |

## Recursos

**mt42sva120a** Ud Caixa de derivação de polipropileno expandido
Dados técnicos: Custo energético 4.459 MJ; Emissão de CO2 0.292 kg
Resíduos:
- embalagem: re150101 Embalagens de papel e cartão. (componente de resíduo); rendimento 0.09 kg; Código LER 15 01 01; Massa do elemento 1 kg; Volume 0.001333 m3
- embalagem: re170203 Plástico. (componente de resíduo); rendimento 0.045 kg; Código LER 17 02 03; Massa do elemento 1 kg; Volume 0.001667 m3
