# Regulador de caudal

- Propriedade do ficheiro: CYPE Ingenieros S.A.
- Formato: FIEBDC-3/2016
- Programa: Gerador de preços para construção civil. CYPE Ingenieros, S.A.
- Data: 12/02/2025
- Moeda: EUR
- Custos indirectos: 3 %
- IVA: 23 %

## I Instalações

### IV Ventilação

#### IVM Ventilação mecânica

**IVM022** Ud Regulador de caudal.
Regulador de caudal de ar constante, para 15 m³/h de caudal e intervalo de pressão estática de 50 a 200 Pa, formado por corpo de material termoplástico de 96 mm de diâmetro, junta de estanquidade e regulador.
Inclui: Marcação. Colocação do regulador no interior da conduta.
Critério de medição de projecto: Número de unidades previstas, segundo documentação gráfica de Projecto.
Critério de medição de obra: Medir-se-á o número de unidades realmente executadas segundo especificações de Projecto.

| Código | Un | Descrição | Rendimento | Preço | Importância |
|---|---|---|---|---|---|
| mt42svi251aaa1 | Ud | Regulador de caudal de ar constante, para 15 m³/h de caudal e intervalo de pressão estática de 50 a 200 Pa, formado por corpo de material termoplástico de 96 mm de diâmetro, junta de estanquidade e regulador. (material) | 1 | 21.53 | 21.530 |
| mo011 | h | Oficial de 1ª montador. (mão de obra) | 0.15 | 25.32 | 3.798 |
| mo080 | h | Ajudante de montador. (mão de obra) | 0.15 | 24.04 | 3.606 |
| % | % | Custos directos complementares | 2 % | 28.934 | 0.579 |
|  |  | Custos directos |  |  | 29.513 |
