# Grelha para interiores

- Propriedade do ficheiro: CYPE Ingenieros S.A.
- Formato: FIEBDC-3/2016
- Programa: Gerador de preços para construção civil. CYPE Ingenieros, S.A.
- Data: 28/03/2024
- Moeda: EUR
- Custos indirectos: 3 %
- IVA: 23 %

## I Instalações

### IV Ventilação

#### IVM Ventilação mecânica

**IVM023** Ud Grelha para interiores.
Grelha de plástico, com lâminas horizontais fixas, saída de ar perpendicular à grelha, cor branca RAL 9010, para conduta de admissão ou extracção, de 125 mm de diâmetro. Inclusive elementos de fixação.
Inclui: Marcação. Colocação e fixação.
Critério de medição de projecto: Número de unidades previstas, segundo documentação gráfica de Projecto.
Critério de medição de obra: Medir-se-á o número de unidades realmente executadas segundo especificações de Projecto.

| Código | Un | Descrição | Rendimento | Preço | Importância |
|---|---|---|---|---|---|
| mt42sva140a | Ud | Grelha de plástico, com lâminas horizontais fixas, saída de ar perpendicular à grelha, cor branca RAL 9010, para conduta de admissão ou extracção, de 125 mm de diâmetro, com elementos de fixação. (material) | 1 | 17.29 | 17.290 |
| mo011 | h | Oficial de 1ª montador. (mão de obra) | 0.15 | 23.31 | 3.497 |
| mo080 | h | Ajudante de montador. (mão de obra) | 0.15 | 22.13 | 3.320 |
| % | % | Custos directos complementares | 2 % | 24.107 | 0.482 |
|  |  | Custos directos |  |  | 24.589 |

## Recursos

**mt42sva140a** Ud Grelha de plástico
Dados técnicos: Custo energético 19.415 MJ; Emissão de CO2 1.023 kg
Resíduos:
- embalagem: re150101 Embalagens de papel e cartão. (componente de resíduo); rendimento 0.072 kg; Código LER 15 01 01; Massa do elemento 1 kg; Volume 0.001333 m3
