# Terminal de ventilação, de parede

- Propriedade do ficheiro: CYPE Ingenieros S.A.
- Formato: FIEBDC-3/2016
- Programa: Gerador de preços para construção civil. CYPE Ingenieros, S.A.
- Data: 28/03/2024
- Moeda: EUR
- Custos indirectos: 3 %
- IVA: 23 %

## I Instalações

### IV Ventilação

#### IVM Ventilação mecânica

**IVM028** Ud Terminal de ventilação, de parede.
Boca de ventilação de aço inoxidável, para conduta de 125 mm de diâmetro, com embelezador com viseira contra a chuva e rede de protecção contra a entrada de folhas e pássaros.
Inclui: Marcação. Colocação.
Critério de medição de projecto: Número de unidades previstas, segundo documentação gráfica de Projecto.
Critério de medição de obra: Medir-se-á o número de unidades realmente executadas segundo especificações de Projecto.

| Código | Un | Descrição | Rendimento | Preço | Importância |
|---|---|---|---|---|---|
| mt42svi510a | Ud | Boca de ventilação de aço inoxidável, para conduta de 125 mm de diâmetro, com embelezador com viseira contra a chuva e rede de protecção contra a entrada de folhas e pássaros. (material) | 1 | 38.66 | 38.660 |
| mo005 | h | Oficial de 1ª instalador de ar condicionado. (mão de obra) | 0.15 | 23.31 | 3.497 |
| mo104 | h | Ajudante de instalador de ar condicionado. (mão de obra) | 0.15 | 22.09 | 3.314 |
| % | % | Custos directos complementares | 2 % | 45.471 | 0.909 |
|  |  | Custos directos |  |  | 46.380 |
