# Comporta de regulação do caudal de ar

- Propriedade do ficheiro: CYPE Ingenieros S.A.
- Formato: FIEBDC-3/2016
- Programa: Gerador de preços para construção civil. CYPE Ingenieros, S.A.
- Data: 28/03/2024
- Moeda: EUR
- Custos indirectos: 3 %
- IVA: 23 %

## I Instalações

### IV Ventilação

#### IVM Ventilação mecânica

**IVM065** Ud Comporta de regulação do caudal de ar.
Comporta rectangular para a regulação do caudal de ar e a pressão ou para o fecho de condutas em instalações de ventilação com lâminas ensambladas no mesmo sentido, de 200x180 mm, lâminas perfiladas de chapa de aço galvanizado, eixos e alavancas exteriores de aço zincado, casquilhos de plástico especial, accionamento situado no lado direito da comporta. Inclusive acessórios de montagem e elementos de fixação.
Inclui: Marcação. Fixação da comporta. Ligação à conduta. Verificação do seu correcto funcionamento.
Critério de medição de projecto: Número de unidades previstas, segundo documentação gráfica de Projecto.
Critério de medição de obra: Medir-se-á o número de unidades realmente executadas segundo especificações de Projecto.

| Código | Un | Descrição | Rendimento | Preço | Importância |
|---|---|---|---|---|---|
| mt42trx360ia1a | Ud | Comporta rectangular para a regulação do caudal de ar e a pressão ou para o fecho de condutas em instalações de ventilação com lâminas ensambladas no mesmo sentido, de 200x180 mm, lâminas perfiladas de chapa de aço galvanizado, eixos e alavancas exteriores de aço zincado, casquilhos de plástico especial, accionamento situado no lado direito da comporta. (material) | 1 | 106.47 | 106.470 |
| mo005 | h | Oficial de 1ª instalador de ar condicionado. (mão de obra) | 0.154 | 23.31 | 3.590 |
| mo104 | h | Ajudante de instalador de ar condicionado. (mão de obra) | 0.154 | 22.09 | 3.402 |
| % | % | Custos directos complementares | 2 % | 113.462 | 2.269 |
|  |  | Custos directos |  |  | 115.731 |

## Recursos

**mt42trx360ia1a** Ud Comporta rectangular para a regulação do caudal de ar e a pressão ou para o fecho de condutas em instalações de
Dados técnicos: Custo energético 6.497 MJ; Emissão de CO2 0.432 kg
Resíduos:
- embalagem: re150101 Embalagens de papel e cartão. (componente de resíduo); rendimento 0.133 kg; Código LER 15 01 01; Massa do elemento 1 kg; Volume 0.001333 m3
- embalagem: re170203 Plástico. (componente de resíduo); rendimento 0.066 kg; Código LER 17 02 03; Massa do elemento 1 kg; Volume 0.001667 m3
