# Janela de PVC, série Brügmann bluEvolution 73 "SALAMANDER"

- Propriedade do ficheiro: CYPE INGENIEROS, S.A.
- Formato: FIEBDC-3/2002
- Moeda: EUR
- Custos indirectos: 3.00 %
- IVA: 23.00 %

**LCV020** Ud Janela de PVC, série Brügmann bluEvolution 73 "SALAMANDER", duas folhas de batente com abertura para o interior, dimensões 900x600 mm, composta de aro, folha e bites, acabamento standard nas duas faces, cor branca, perfis de 73 mm de largura, soldados a meia-esquadria, que incorporam cinco câmaras interiores, tanto na secção da folha como na do aro, para melhoria do isolamento térmico; com reforços interiores, juntas de estanquidade de EPDM puxador e ferragens; composta por aro, folhas, ferragens de pendurar e abertura, elementos de estanquidade e acessórios homologados, com classificação à permeabilidade ao ar classe 4, segundo EN 12207, classificação à estanquidade à água classe 8A, segundo EN 12208, e classificação à resistência à carga do vento classe C4, segundo EN 12210, sem pré-aro e caixa de estore básica incorporada (monobloco), persiana enrolável de réguas de PVC, com accionamento manual com fita e recolhedor. Inclusive ganchos para a fixação da caixilharia, silicone para vedação perimetral das juntas exterior e interior, entre a caixilharia e a obra.
Janela de PVC, série Brügmann bluEvolution 73 "SALAMANDER", duas folhas de batente com abertura para o interior, dimensões 900x600 mm, composta de aro, folha e bites, acabamento standard nas duas faces, cor branca, perfis de 73 mm de largura, soldados a meia-esquadria, que incorporam cinco câmaras interiores, tanto na secção da folha como na do aro, para melhoria do isolamento térmico; com reforços interiores, juntas de estanquidade de EPDM puxador e ferragens; composta por aro, folhas, ferragens de pendurar e abertura, elementos de estanquidade e acessórios homologados, com classificação à permeabilidade ao ar classe 4, segundo EN 12207, classificação à estanquidade à água classe 8A, segundo EN 12208, e classificação à resistência à carga do vento classe C4, segundo EN 12210, sem pré-aro e caixa de estore básica incorporada (monobloco), persiana enrolável de réguas de PVC, com accionamento manual com fita e recolhedor. Inclusive ganchos para a fixação da caixilharia, silicone para vedação perimetral das juntas exterior e interior, entre a caixilharia e a obra.
Inclui: Ajuste final das folhas. Vedação perimetral das juntas exterior e interior, entre a caixilharia e a obra.
Critério de medição de projecto: Número de unidades previstas, segundo documentação gráfica de Projecto.
Critério de medição de obra: Medir-se-á o número de unidades realmente executadas segundo especificações de Projecto.
Critérios considerados na determinação do preço da unidade de obra: O preço não inclui o assentamento da caixilharia.

| Código | Un | Descrição | Rendimento | Preço | Importância |
|---|---|---|---|---|---|
| mt24sal030aaa | Ud | Janela de PVC, série Brügmann bluEvolution 73 "SALAMANDER", duas folhas de batente com abertura para o interior, dimensões 900x600 mm, composta de aro, folha e bites, acabamento standard nas duas faces, cor branca, perfis de 73 mm de largura, soldados a meia-esquadria, que incorporam cinco câmaras interiores, tanto na secção da folha como na do aro, para melhoria do isolamento térmico; com reforços interiores, juntas de estanquidade de EPDM puxador e ferragens, segundo NP EN 14351-1. (material) | 1.000 | 144.78 | 144.78 |
| mt25pco015aaaa | m² | Persiana enrolável de réguas de PVC, de 37 mm de largura, cor branca, equipada com eixo, discos, cápsulas e todos os seus acessórios, com fita e recolhedor para accionamento manual, em caixilharia de alumínio ou de PVC, inclusive caixa incorporada (monobloco), de 166x170 mm, de PVC acabamento standard, com permeabilidade ao ar classe 3, segundo EN 12207 e transmissão térmica maior de 2,2 W/(m²°C). Segundo EN 13659. (material) | 0.540 | 56.65 | 30.59 |
| mt22www010a | Ud | Cartucho de 290 ml de vedante adesivo monocomponente, neutro, súper elástico, à base de polímero MS, cor branco, com resistência à intempérie e aos raios UV e extensão até à rotura 750%. (material) | 0.510 | 5.29 | 2.70 |
| mt22www050a | Ud | Cartucho de 300 ml de silicone neutra oxímico, de elasticidade permanente e cura rápida, cor branco, intervalo de temperatura de trabalho de -60 a 150°C, com resistência aos raios UV, dureza Shore A aproximada de 22, segundo EN ISO 868 e alongamento a rotura >= 800%, segundo EN ISO 8339. (material) | 0.240 | 4.73 | 1.14 |
| mo018 | h | Oficial de 1ª serralheiro. (mão de obra) | 1.228 | 18.74 | 23.01 |
| mo059 | h | Ajudante de serralheiro. (mão de obra) | 0.766 | 18.04 | 13.82 |
| % | % | Custos directos complementares | 2 % | 216.04 | 4.32 |
|  |  | Custos directos |  |  | 220.36 |
