# Vidro duplo "CONTROL GLASS ACÚSTICO Y SOLAR"

- Propriedade do ficheiro: CYPE Ingenieros S.A.
- Formato: FIEBDC-3/2016
- Programa: Gerador de preços para construção civil. CYPE Ingenieros, S.A.
- Data: 09/06/2025
- Moeda: EUR
- Custos indirectos: 3 %
- IVA: 23 %

## L Vãos

### LV Vidros

#### LVC Duplos

**LVC020** m² Vidro duplo "CONTROL GLASS ACÚSTICO Y SOLAR".
Vidro duplo Guardian Select "CONTROL GLASS ACÚSTICO Y SOLAR", 4/6/4, conjunto constituído por vidro exterior Float incolor de 4 mm, câmara de ar desidratada com perfil separador de alumínio e dupla vedação perimetral, de 6 mm, e vidro interior Float incolor de 4 mm de espessura; 14 mm de espessura total, fixado sobre caixilharia com cunhagem através de calços de apoio perimetrais e laterais, vedação a frio com silicone Sikasil WS-305-N "SIKA", compatível com o material suporte.
Inclui: Colocação, calçamento, montagem e ajuste da caixilharia. Vedação final de estanquidade. Sinalização das folhas.
Critério de medição de projecto: Superfície de caixilharia a envidraçar, segundo documentação gráfica de Projecto, incluindo em cada folha com vitral as dimensões do caixilho.
Critério de medição de obra: Será medida a superfície realmente executada segundo especificações de Projecto, somando, para cada uma das peças, a superfície resultante de arredondar por excesso cada uma das suas arestas a múltiplos de 30 mm.

| Código | Un | Descrição | Rendimento | Preço | Importância |
|---|---|---|---|---|---|
| mt21veu011aaaaa | m² | Vidro duplo Guardian Select "CONTROL GLASS ACÚSTICO Y SOLAR", 4/6/4, conjunto constituído por vidro exterior Float incolor de 4 mm, câmara de ar desidratada com perfil separador de alumínio e dupla vedação perimetral, de 6 mm, e vidro interior Float incolor de 4 mm de espessura; 14 mm de espessura total. (material) | 1.006 | 22 | 22.132 |
| mt21sik010 | Ud | Cartucho de 310 ml de silicone sintético incolor (rendimento aproximado de 12 m por cartucho). (material) | 0.58 | 2.47 | 1.433 |
| mt21vva021 | Ud | Material auxiliar para a colocação de vidros. (material) | 1 | 1.26 | 1.260 |
| mo055 | h | Oficial de 1ª vidraceiro. (mão de obra) | 0.34 | 26.31 | 8.945 |
| mo110 | h | Ajudante de vidraceiro. (mão de obra) | 0.34 | 25.65 | 8.721 |
| % | % | Custos directos complementares | 2 % | 42.491 | 0.850 |
|  |  | Custos directos |  |  | 43.341 |

Resíduos:
- colocação: mt21veu011aaaaa; factor de resíduo 0.011
- colocação: mt21sik010 Cartucho de 310 ml de silicone sintético incolor (rendimento aproximado de 12 m por cartucho); factor de resíduo 0.06

## Recursos

**mt21veu011aaaaa** m² Vidro duplo Guardian Select "CONTROL GLASS ACÚSTICO Y SOLAR"
Dados técnicos: Custo energético 281.087 MJ; Emissão de CO2 20.830 kg; Código LER 17 02 02; Massa do elemento 20 kg; Volume 0.02 m3
Resíduos:
- embalagem: re170604 Materiais de isolamento não abrangidos em 17 06 01 e 17 06 03. (componente de resíduo); rendimento 0.013 kg; Código LER 17 06 04; Massa do elemento 1 kg; Volume 0.001667 m3

**mt21sik010** Ud Cartucho de 310 ml de silicone sintético incolor (rendimento aproximado de 12 m por cartucho)
Dados técnicos: Custo energético 87.088 MJ; Emissão de CO2 3.667 kg; Código LER 17 09 04; Massa do elemento 0.45 kg; Volume 0.0003 m3
Resíduos:
- embalagem: re170203 Plástico. (componente de resíduo); rendimento 0.1 kg; Código LER 17 02 03; Massa do elemento 1 kg; Volume 0.001667 m3
