# Isolamento térmico de tubagens

- Propriedade do ficheiro: CYPE Ingenieros S.A.
- Formato: FIEBDC-3/2016
- Programa: Gerador de preços para construção civil. CYPE Ingenieros, S.A.
- Data: 09/06/2025
- Moeda: EUR
- Custos indirectos: 3 %
- IVA: 23 %

## N Isolamentos e impermeabilizações

### NA Isolamentos térmicos

#### NAA Tubagens e tubos de queda

**NAA010** m Isolamento térmico de tubagens.
Isolamento térmico de tubagem em instalação interior de aquecimento, colocada superficialmente, para a distribuição de fluidos quentes (de +40°C a +60°C), formado por manga isolante de espuma elastomérica, de 7 mm de diâmetro interior e 25 mm de espessura, à base de borracha sintética flexível, de estrutura celular fechada, com cola para as uniões.
Inclui: Preparação da superfície suporte. Implantação e corte do isolamento. Colocação do isolamento.
Critério de medição de projecto: Comprimento medido segundo documentação gráfica de Projecto.
Critério de medição de obra: Medir-se-á o comprimento realmente executado segundo especificações de Projecto.

| Código | Un | Descrição | Rendimento | Preço | Importância |
|---|---|---|---|---|---|
| mt17coe070ad | m | Manga isolante de espuma elastomérica, de 7 mm de diâmetro interior e 25 mm de espessura, à base de borracha sintética flexível, de estrutura celular fechada. (material) | 1.05 | 11.87 | 12.464 |
| mt17coe110 | l | Cola para manga isolante elastomérica. (material) | 0.007 | 19.01 | 0.133 |
| mo054 | h | Oficial de 1ª montador de isolamentos. (mão de obra) | 0.07 | 25.32 | 1.772 |
| mo101 | h | Ajudante de montador de isolamentos. (mão de obra) | 0.07 | 24.04 | 1.683 |
| % | % | Custos directos complementares | 2 % | 16.052 | 0.321 |
|  |  | Custos directos |  |  | 16.373 |

Resíduos:
- colocação: mt17coe070ad; factor de resíduo 0.065488

## Recursos

**mt17coe070ad** m Manga isolante de espuma elastomérica
Dados técnicos: Custo energético 14.406 MJ; Emissão de CO2 0.630 kg; Código LER 17 02 03; Massa do elemento 0.158258 kg; Volume 0.000264 m3
Resíduos:
- embalagem: re170203 Plástico. (componente de resíduo); rendimento 0.004 kg; Código LER 17 02 03; Massa do elemento 1 kg; Volume 0.001667 m3
