# Isolamento térmico pelo exterior de muros em contacto com o terreno, com poliestireno extrudido

- Propriedade do ficheiro: CYPE Ingenieros S.A.
- Formato: FIEBDC-3/2016
- Programa: Gerador de preços para construção civil. CYPE Ingenieros, S.A.
- Data: 19/05/2022
- Moeda: EUR
- Custos indirectos: 3 %
- IVA: 23 %

## N Isolamentos e impermeabilizações

### NA Isolamentos térmicos

#### NAB Muros em contacto com o terreno

**NAB010** m² Isolamento térmico pelo exterior de muros em contacto com o terreno, com poliestireno extrudido.
Isolamento térmico pelo exterior de muros em contacto com o terreno, formado por painel rígido de poliestireno extrudido Ursa XPS F N-III L "URSA IBÉRICA AISLANTES", de superfície lisa e bordo lateral a meia madeira, de 120 mm de espessura, resistência à compressão >= 300 kPa, resistência térmica 3,35 m²°C/W, condutibilidade térmica 0,036 W/(m°C), colocado topo a topo e fixado com cimento cola sobre o tardoz do muro, preparado para receber o enchimento com material de drenagem. Inclusive perfil de chapa curvada, para remate e protecção dos bordos dos painéis de isolamento térmico.
Inclui: Limpeza e preparação da superfície suporte. Implantação e corte do isolamento. Colocação do isolamento. Fixação do isolamento. Colocação do perfil de remate.
Critério de medição de projecto: Superfície medida segundo documentação gráfica de Projecto.
Critério de medição de obra: Medir-se-á a superfície realmente executada segundo especificações de Projecto.

| Código | Un | Descrição | Rendimento | Preço | Importância |
|---|---|---|---|---|---|
| mt16pxp010al | m² | Painel rígido de poliestireno extrudido Ursa XPS F N-III L "URSA IBÉRICA AISLANTES", segundo EN 13164, de superfície lisa e bordo lateral a meia madeira, de 120 mm de espessura, resistência à compressão >= 300 kPa, resistência térmica 3,35 m²°C/W, condutibilidade térmica 0,036 W/(m°C), Euroclasse E de reacção ao fogo segundo NP EN 13501-1, com código de designação XPS-EN 13164-T1-CS(10/Y)300-DS(70,90)-DLT(2)5-CC(2/1,5/50)125-WL(T)0,7-WD(V)3-FTCD1. (material) | 1.05 | 32.59 | 34.220 |
| mt16aaa040b | kg | Cimento cola para fixação de painéis isolantes, em paramentos verticais. (material) | 1 | 0.45 | 0.450 |
| mt16aaa100 | m | Perfil de chapa curvada de aço pré-lacado, de 0,6 mm de espessura e 15 mm de largura, para remate e protecção dos bordos dos painéis de isolamento térmico. (material) | 0.33 | 1.25 | 0.413 |
| mo054 | h | Oficial de 1ª montador de isolamentos. (mão de obra) | 0.12 | 20.72 | 2.486 |
| mo101 | h | Ajudante de montador de isolamentos. (mão de obra) | 0.12 | 19.67 | 2.360 |
| % | % | Custos directos complementares | 2 % | 39.929 | 0.799 |
|  |  | Custos directos |  |  | 40.728 |

Resíduos:
- colocação: mt16pxp010al; factor de resíduo 0.024
- colocação: mt16aaa040b Cimento cola para fixação de painéis isolantes, em paramentos verticais; factor de resíduo 0.021
- colocação: mt16aaa100; factor de resíduo 0.04

## Recursos

**mt16pxp010al** m² Painel rígido de poliestireno extrudido Ursa XPS F N-III L "URSA IBÉRICA AISLANTES"
Dados técnicos: Custo energético 318.798 MJ; Emissão de CO2 10.136 kg; Código LER 17 06 04; Massa do elemento 3.6 kg; Volume 0.006 m3
Resíduos:
- embalagem: re170203 Plástico. (componente de resíduo); rendimento 0.034 kg; Código LER 17 02 03; Massa do elemento 1 kg; Volume 0.001667 m3

**mt16aaa040b** kg Cimento cola para fixação de painéis isolantes, em paramentos verticais
Dados técnicos: Custo energético 7.174 MJ; Emissão de CO2 0.904 kg; Código LER 17 01 01; Massa do elemento 1 kg; Volume 0.000667 m3
Resíduos:
- embalagem: re150101 Embalagens de papel e cartão. (componente de resíduo); rendimento 0.014 kg; Código LER 15 01 01; Massa do elemento 1 kg; Volume 0.001333 m3
- embalagem: re170201 Madeira. (componente de resíduo); rendimento 0.001 kg; Código LER 17 02 01; Massa do elemento 1 kg; Volume 0.000909 m3
- embalagem: re170203 Plástico; rendimento 0.003 kg

**mt16aaa100** m Perfil de chapa curvada de aço pré-lacado
Dados técnicos: Custo energético 1.173 MJ; Emissão de CO2 0.060 kg; Código LER 17 04 05; Massa do elemento 0.07 kg; Volume 0.000033 m3
Resíduos:
- embalagem: re170203 Plástico; rendimento 0.005 kg
