# Isolamento térmico sob laje

- Propriedade do ficheiro: CYPE INGENIEROS, S.A.
- Formato: FIEBDC-3/2002
- Moeda: EUR
- Custos indirectos: 3.00 %
- IVA: 23.00 %

**NAD010** m² Isolamento térmico sob laje, formado por manta de lã mineral, revestida numa das suas faces com uma barreira de vapor de altas prestações, constituída por alumínio e papel kraft, fornecida em rolos, manta alumínio (TI 312) "KNAUF INSULATION", de 100 mm de espessura, segundo EN 13162, resistência térmica 2,5 m²°C/W, condutibilidade térmica 0,04 W/(m°C), colocado topo a topo e fixado com cimento cola.
Isolamento térmico sob laje, formado por manta de lã mineral, revestida numa das suas faces com uma barreira de vapor de altas prestações, constituída por alumínio e papel kraft, fornecida em rolos, manta alumínio (TI 312) "KNAUF INSULATION", de 100 mm de espessura, segundo EN 13162, resistência térmica 2,5 m²°C/W, condutibilidade térmica 0,04 W/(m°C), colocado topo a topo e fixado com cimento cola.
Inclui: Limpeza e preparação da superfície suporte. Implantação e corte do isolamento. Colocação do isolamento. Fixação do isolamento.
Critério de medição de projecto: Superfície medida segundo documentação gráfica de Projecto.
Critério de medição de obra: Medir-se-á a superfície realmente executada segundo especificações de Projecto.

| Código | Un | Descrição | Rendimento | Preço | Importância |
|---|---|---|---|---|---|
| mt16lki020eem | m² | Manta de lã mineral, revestida numa das suas faces com uma barreira de vapor de altas prestações, constituída por alumínio e papel kraft, fornecida em rolos, manta alumínio (TI 312) "KNAUF INSULATION", de 100 mm de espessura, segundo EN 13162, com certificado de qualidade do ar interior Eurofins Gold, resistência térmica 2,5 m²°C/W, condutibilidade térmica 0,04 W/(m°C), Euroclasse A1 de reacção ao fogo, com código de designação MW-EN 13162-T2-Z9, de aplicação como isolante térmico e acústico entre muretes de coberturas inclinadas ou planas ventiladas, e sobre tectos falsos. As resinas utilizadas na fabricação não contêm formaldeído nem fenóis (E-Technology). (material) | 1.050 | 5.92 | 6.22 |
| mt16aaa040k | kg | Cimento cola para fixação de mantas isolantes. (material) | 2.500 | 0.45 | 1.13 |
| mo054 | h | Oficial de 1ª montador de isolamentos. (mão de obra) | 0.101 | 19.03 | 1.92 |
| mo101 | h | Ajudante de montador de isolamentos. (mão de obra) | 0.101 | 17.97 | 1.81 |
| % | % | Custos directos complementares | 2 % | 11.08 | 0.22 |
|  |  | Custos directos |  |  | 11.30 |
