# Isolamento térmico sob laje, com argamassa projectada

- Propriedade do ficheiro: CYPE Ingenieros S.A.
- Formato: FIEBDC-3/2016
- Programa: Gerador de preços para construção civil. CYPE Ingenieros, S.A.
- Data: 12/02/2025
- Moeda: EUR
- Custos indirectos: 3 %
- IVA: 23 %

## N Isolamentos e impermeabilizações

### NA Isolamentos térmicos

#### NAD Lajes

**NAD020** m² Isolamento térmico sob laje, com argamassa projectada.
Isolamento térmico sob laje, com argamassa de lã de rocha, isolante térmico e sonoro, aplicada mecanicamente.
Inclui: Protecção dos elementos da envolvente que possam ser afectados durante os trabalhos de projecção do isolamento. Aplicação da argamassa termo-isolante.
Critério de medição de projecto: Superfície medida segundo documentação gráfica de Projecto.
Critério de medição de obra: Medir-se-á a superfície realmente executada segundo especificações de Projecto.

| Código | Un | Descrição | Rendimento | Preço | Importância |
|---|---|---|---|---|---|
| mt16lri025b | kg | Argamassa de lã de rocha, isolante térmico e sonoro, composta por lã de rocha, cimento e aditivos, para aplicar através de projecção mecânica. (material) | 6.3 | 2.28 | 14.364 |
| mq08mpa030 | h | Maquinaria para projecção de produtos isolantes. (equipamento) | 0.205 | 17.08 | 3.501 |
| mo030 | h | Oficial de 1ª aplicador de produtos isolantes. (mão de obra) | 0.1 | 24.63 | 2.463 |
| mo068 | h | Ajudante de aplicador de produtos isolantes. (mão de obra) | 0.1 | 24.04 | 2.404 |
| % | % | Custos directos complementares | 2 % | 22.732 | 0.455 |
|  |  | Custos directos |  |  | 23.187 |

Resíduos:
- colocação: mt16lri025b; factor de resíduo 0.012

## Recursos

**mt16lri025b** kg Argamassa de lã de rocha
Dados técnicos: Custo energético 57.790 MJ; Emissão de CO2 1.500 kg; Código LER 17 06 04; Massa do elemento 1 kg; Volume 0.001667 m3
