# Isolamento térmico de pavimentos flutuantes, com poliestireno extrudido

- Propriedade do ficheiro: CYPE Ingenieros S.A.
- Formato: FIEBDC-3/2016
- Programa: Gerador de preços para construção civil. CYPE Ingenieros, S.A.
- Data: 19/05/2022
- Moeda: EUR
- Custos indirectos: 3 %
- IVA: 23 %

## N Isolamentos e impermeabilizações

### NA Isolamentos térmicos

#### NAL Pavimentos flutuantes

**NAL050** m² Isolamento térmico de pavimentos flutuantes, com poliestireno extrudido.
Isolamento térmico de pavimentos flutuantes, formado por painel rígido de poliestireno extrudido Ursa XPS F N-III I "URSA IBÉRICA AISLANTES", de superfície lisa e bordo lateral recto, de 50 mm de espessura, resistência à compressão >= 300 kPa, resistência térmica 1,5 m²°C/W, condutibilidade térmica 0,033 W/(m°C), colocado topo a topo, simplesmente apoiado, coberto com filme de polietileno de 0,2 mm de espessura e dessolidarização perimetral executada com o mesmo material isolante, preparado para receber uma base de pavimento de argamassa ou betão. Inclusive fita autocolante para vedação de juntas.
Inclui: Limpeza e preparação da superfície suporte. Implantação e corte do isolamento. Colocação do isolamento. Colocação do filme de polietileno. Vedação de juntas do filme de polietileno.
Critério de medição de projecto: Superfície medida segundo documentação gráfica de Projecto.
Critério de medição de obra: Medir-se-á a superfície realmente executada segundo especificações de Projecto.

| Código | Un | Descrição | Rendimento | Preço | Importância |
|---|---|---|---|---|---|
| mt16pxp010fd | m² | Painel rígido de poliestireno extrudido Ursa XPS F N-III I "URSA IBÉRICA AISLANTES", segundo EN 13164, de superfície lisa e bordo lateral recto, de 50 mm de espessura, resistência à compressão >= 300 kPa, resistência térmica 1,5 m²°C/W, condutibilidade térmica 0,033 W/(m°C), Euroclasse E de reacção ao fogo segundo NP EN 13501-1, com código de designação XPS-EN 13164-T1-CS(10/Y)300-DS(70,90)-DLT(2)5-CC(2/1,5/50)125-WL(T)0,7-WD(V)3-FTCD1. (material) | 1.05 | 11.54 | 12.117 |
| mt16png010d | m² | Filme de polietileno de 0,2 mm de espessura e 184 g/m² de massa superficial. (material) | 1.05 | 0.41 | 0.431 |
| mt16aaa030 | m | Fita autocolante para vedação de juntas. (material) | 0.4 | 0.3 | 0.120 |
| mo054 | h | Oficial de 1ª montador de isolamentos. (mão de obra) | 0.08 | 20.72 | 1.658 |
| mo101 | h | Ajudante de montador de isolamentos. (mão de obra) | 0.08 | 19.67 | 1.574 |
| % | % | Custos directos complementares | 2 % | 15.900 | 0.318 |
|  |  | Custos directos |  |  | 16.218 |

Resíduos:
- colocação: mt16pxp010fd; factor de resíduo 0.0411
- colocação: mt16png010d Filme de polietileno de 0,2 mm de espessura e 184 g/m² de massa superficial; factor de resíduo 0.06

## Recursos

**mt16pxp010fd** m² Painel rígido de poliestireno extrudido Ursa XPS F N-III I "URSA IBÉRICA AISLANTES"
Dados técnicos: Custo energético 134.064 MJ; Emissão de CO2 4.284 kg; Código LER 17 06 04; Massa do elemento 1.5 kg; Volume 0.0025 m3
Resíduos:
- embalagem: re170203 Plástico. (componente de resíduo); rendimento 0.027 kg; Código LER 17 02 03; Massa do elemento 1 kg; Volume 0.001667 m3

**mt16png010d** m² Filme de polietileno de 0,2 mm de espessura e 184 g/m² de massa superficial
Dados técnicos: Custo energético 27.540 MJ; Emissão de CO2 1.010 kg; Código LER 17 06 04; Massa do elemento 0.184 kg; Volume 0.000307 m3
Resíduos:
- embalagem: re170203 Plástico; rendimento 0.024 kg
