# Isolamento térmico pelo exterior de fachadas

- Propriedade do ficheiro: CYPE INGENIEROS, S.A.
- Formato: FIEBDC-3/2002
- Moeda: EUR
- Custos indirectos: 3.00 %
- IVA: 23.00 %

**NAS069** m² Isolamento térmico pelo exterior de fachadas, com o sistema Propam Term 50 "PROPAMSA", composto por: duas camadas da mesma espessura de argamassa de cal, isolante térmico e acústico Propam Term 50 "PROPAMSA", monocomponente, de cor branca, aplicada manualmente, de 60 mm de espessura total, armada com malha de fibra de vidro anti-álcalis, Revat 110 "PROPAMSA", cor azul, de 10x10 mm de vão de malha, 110 g/m² de massa superficial e 0,75 mm de espessura; fixação mecânica da malha de fibra de vidro ao suporte com bucha de expansão e prego de polipropileno Propam Aisterm ABC "PROPAMSA"; camada de regularização de argamassa cola hidrófuga Propam Aisterm "PROPAMSA", de cor cinzento, armada com malha de fibra de vidro anti-álcalis, Propam Aisterm 160 "PROPAMSA", de cor branca, de 3,5x3,8 mm de vão de malha, 160 g/m² de massa superficial e 0,6 mm de espessura; camada de acabamento de 2 mm de espessura, de argamassa acrílica Revat Plas "PROPAMSA", cor Alabastro, acabamento afagado, sobre primário, Revat Film "PROPAMSA", de cor Alabastro. Inclusive perfis Propam Aisterm "PROPAMSA", para protecção de cantos, fita adesiva de pintor para protecção da caixilharia, massa elastomérica monocomponente Betoflex MS "PROPAMSA" e cordão de espuma de polietileno expandido de células fechadas Roundex "PROPAMSA" para vedação de juntas.
Isolamento térmico pelo exterior de fachadas, com o sistema Propam Term 50 "PROPAMSA", composto por: duas camadas da mesma espessura de argamassa de cal, isolante térmico e acústico Propam Term 50 "PROPAMSA", monocomponente, de cor branca, aplicada manualmente, de 60 mm de espessura total, armada com malha de fibra de vidro anti-álcalis, Revat 110 "PROPAMSA", cor azul, de 10x10 mm de vão de malha, 110 g/m² de massa superficial e 0,75 mm de espessura; fixação mecânica da malha de fibra de vidro ao suporte com bucha de expansão e prego de polipropileno Propam Aisterm ABC "PROPAMSA"; camada de regularização de argamassa cola hidrófuga Propam Aisterm "PROPAMSA", de cor cinzento, armada com malha de fibra de vidro anti-álcalis, Propam Aisterm 160 "PROPAMSA", de cor branca, de 3,5x3,8 mm de vão de malha, 160 g/m² de massa superficial e 0,6 mm de espessura; camada de acabamento de 2 mm de espessura, de argamassa acrílica Revat Plas "PROPAMSA", cor Alabastro, acabamento afagado, sobre primário, Revat Film "PROPAMSA", de cor Alabastro. Inclusive perfis Propam Aisterm "PROPAMSA", para protecção de cantos, fita adesiva de pintor para protecção da caixilharia, massa elastomérica monocomponente Betoflex MS "PROPAMSA" e cordão de espuma de polietileno expandido de células fechadas Roundex "PROPAMSA" para vedação de juntas.
Inclui: Preparação da superfície suporte. Aplicação da argamassa termo-isolante e colocação da malha de fibra de vidro na camada de isolamento. Colocação dos restantes perfis. Tratamento dos pontos singulares. Aplicação da argamassa base e colocação da malha de fibra de vidro na camada de regularização. Formação de juntas. Aplicação da camada de acabamento. Vedação de juntas.
Critério de medição de projecto: Superfície medida segundo documentação gráfica de Projecto, descontando as aberturas de superfície maior de 1 m², adicionando em alternativa a superfície da parte interior da abertura, correspondente ao desenvolvimento de ombreiras e padieiras.
Critério de medição de obra: Medir-se-á a superfície realmente executada segundo especificações de Projecto, descontando as aberturas de superfície maior de 1 m², adicionando em alternativa a superfície da parte interior da abertura, correspondente ao desenvolvimento de ombreiras e padieiras.
Critérios considerados na determinação do preço da unidade de obra: O preço inclui a execução dos remates nos encontros com paramentos, revestimentos ou outros elementos assentes na sua superfície.

| Código | Un | Descrição | Rendimento | Preço | Importância |
|---|---|---|---|---|---|
| mt28map080a | kg | Argamassa de cal, isolante térmico e acústico Propam Term 50 "PROPAMSA", monocomponente, de cor branca, composta por aglomerantes hidráulicos, inertes seleccionados e aditivos especiais, ligeira, tixotrópica, impermeável à água e permeável ao vapor de água, para aplicar com palustra, CSI W1 T1, segundo EN 998-1. (material) | 10.800 | 2.16 | 23.33 |
| mt28map200a | m² | Malha de fibra de vidro anti-álcalis, Revat 110 "PROPAMSA", cor azul, de 10x10 mm de vão de malha, 110 g/m² de massa superficial, 0,75 mm de espessura e de 1x50 m, para armar argamassas. (material) | 1.100 | 2.09 | 2.30 |
| mt16pre100ld | Ud | Bucha de expansão de polipropileno, Propam Aisterm ABC "PROPAMSA", de 95 mm de comprimento, com aro de estanquidade e prego de polipropileno para fixação de placas isolantes. (material) | 1.000 | 0.29 | 0.29 |
| mt28map010a | kg | Argamassa cola hidrófuga Propam Aisterm "PROPAMSA", de cor cinzento, composta de cimento, inertes seleccionados, aditivos específicos e resinas hidrófugas, impermeável à água e permeável ao vapor de água, para aderir e reforçar os painéis isolantes, e como camada base, prévia amassadura com água. (material) | 3.500 | 0.75 | 2.63 |
| mt28map200b | m² | Malha de fibra de vidro anti-álcalis, Propam Aisterm 160 "PROPAMSA", de cor branca, de 3,5x3,8 mm de vão de malha, 160 g/m² de massa superficial, 0,6 mm de espessura e de 1x50 m, para armar argamassas. (material) | 1.120 | 1.74 | 1.95 |
| mt28map040a | kg | Primário, Revat Film "PROPAMSA", de cor Alabastro, composto por resinas à base de copolímeros acrílico-estirénicos, cargas de granulometria controlada, pigmentos minerais e aditivos, impermeável à água da chuva e permeável ao vapor de água, para aplicar com trincha, rolo ou pistola. (material) | 0.250 | 3.60 | 0.90 |
| mt28map030ba | kg | Argamassa acrílica Revat Plas "PROPAMSA", cor Alabastro, acabamento afagado, composta por resinas de copolímeros acrílicos, inertes seleccionados e aditivos, impermeável à água da chuva e permeável ao vapor de água, para aplicar com pistola ou com palustra metálica ou de madeira, para revestimento de paramentos exteriores. (material) | 2.500 | 3.65 | 9.13 |
| mt27wav020a | m | Fita adesiva de pintor, de 25 cm de largura. (material) | 1.750 | 0.10 | 0.18 |
| mt28map340a | m | Perfil, Propam Aisterm "PROPAMSA", para protecção de cantos. (material) | 0.320 | 2.25 | 0.72 |
| mt15sjr010a | Ud | Cartucho de 300 cm³ de massa elastomérica monocomponente Betoflex MS "PROPAMSA", à base de polímeros híbridos neutros (MS), com dureza Shore A aproximada de 40, segundo EN ISO 868 e alongamento a rotura >= 450%, segundo EN ISO 8339, de elasticidade permanente e cura rápida, pintável depois da secagem, com efeito anti-fúngico e resistente aos raios UV e a agentes químicos. (material) | 0.270 | 7.84 | 2.12 |
| mt15sjr020a | m | Cordão de espuma de polietileno expandido de células fechadas Roundex "PROPAMSA", de secção circular, de 6 mm de diâmetro, para o enchimento de fundo de junta. (material) | 0.336 | 0.07 | 0.02 |
| mo054 | h | Oficial de 1ª montador de isolamentos. (mão de obra) | 0.100 | 19.38 | 1.94 |
| mo101 | h | Ajudante de montador de isolamentos. (mão de obra) | 0.100 | 18.40 | 1.84 |
| mo039 | h | Oficial de 1ª rebocador. (mão de obra) | 0.600 | 18.85 | 11.31 |
| mo079 | h | Ajudante de rebocador. (mão de obra) | 0.600 | 18.40 | 11.04 |
| % | % | Custos directos complementares | 2 % | 69.70 | 1.39 |
|  |  | Custos directos |  |  | 71.09 |
