# Isolamento sonoro a sons de condução aérea de curva de tubo de queda, com lãs minerais

- Propriedade do ficheiro: CYPE Ingenieros S.A.
- Formato: FIEBDC-3/2016
- Programa: Gerador de preços para construção civil. CYPE Ingenieros, S.A.
- Data: 28/03/2024
- Moeda: EUR
- Custos indirectos: 3 %
- IVA: 23 %

## N Isolamentos e impermeabilizações

### NB Isolamentos sonoros

#### NBA Tubagens e tubos de queda

**NBA032** Ud Isolamento sonoro a sons de condução aérea de curva de tubo de queda, com lãs minerais.
Isolamento sonoro a sons de condução aérea de curva de tubo de queda de 90 mm de diâmetro, realizado com manta de lã de vidro, segundo NP EN 14303, revestido numa das suas faces com alumínio reforçado que actua como barreira de vapor, de 30 mm de espessura, para o isolamento de condutas de ar em climatização, resistência térmica 0,86 m²°C/W, condutibilidade térmica 0,035 W/(m°C); com 39,76 dB de índice global de redução sonora, Rw, segundo EN 14366; proporcionando uma melhora do índice global de redução sonora ponderado A de 9,43 dBA, em tubos de queda com caudal médio de 60 l/min; disposto à volta do tubo de queda como manga isolante e fixado com abraçadeiras de plástico. Inclusive fita autocolante para vedação de juntas.
Inclui: Corte do rolo em tramos. Forrado da curva do tubo de queda. Colocação das abraçadeiras. Vedação de juntas.
Critério de medição de projecto: Número de unidades previstas, segundo documentação gráfica de Projecto.
Critério de medição de obra: Medir-se-á o número de unidades realmente executadas segundo especificações de Projecto.

| Código | Un | Descrição | Rendimento | Preço | Importância |
|---|---|---|---|---|---|
| mt42coi110c | m² | Manta de lã de vidro, segundo NP EN 14303, revestido numa das suas faces com alumínio reforçado que actua como barreira de vapor, de 30 mm de espessura, para o isolamento de condutas de ar em climatização, resistência térmica 0,86 m²°C/W, condutibilidade térmica 0,035 W/(m°C); com 39,76 dB de índice global de redução sonora, Rw, segundo EN 14366; proporcionando uma melhora do índice global de redução sonora ponderado A de 9,43 dBA, em tubos de queda com caudal médio de 60 l/min, Euroclasse A2-s1, d0 de reacção ao fogo segundo NP EN 13501-1. (material) | 0.311 | 6.79 | 2.112 |
| mt16pdg012a | Ud | Abraçadeira de plástico, para fixação de isolamento sonoro de tubos de queda. (material) | 4 | 0.17 | 0.680 |
| mt16aaa030 | m | Fita autocolante para vedação de juntas. (material) | 1 | 0.3 | 0.300 |
| mo054 | h | Oficial de 1ª montador de isolamentos. (mão de obra) | 0.161 | 23.31 | 3.753 |
| mo101 | h | Ajudante de montador de isolamentos. (mão de obra) | 0.161 | 22.13 | 3.563 |
| % | % | Custos directos complementares | 2 % | 10.408 | 0.208 |
|  |  | Custos directos |  |  | 10.616 |

Resíduos:
- colocação: mt42coi110c; factor de resíduo 0.048
- colocação: mt16pdg012a Abraçadeira de plástico, para fixação de isolamento sonoro de tubos de queda; factor de resíduo 0.07
- colocação: mt16aaa030 Fita autocolante para vedação de juntas; factor de resíduo 0.07

## Recursos

**mt42coi110c** m² Manta de lã de vidro
Dados técnicos: Custo energético 13.161 MJ; Emissão de CO2 0.745 kg; Código LER 17 06 04; Massa do elemento 0.42 kg; Volume 0.0007 m3
Resíduos:
- embalagem: re170203 Plástico. (componente de resíduo); rendimento 0.024 kg; Código LER 17 02 03; Massa do elemento 1 kg; Volume 0.001667 m3

**mt16pdg012a** Ud Abraçadeira de plástico, para fixação de isolamento sonoro de tubos de queda
Dados técnicos: Custo energético 0.184 MJ; Emissão de CO2 0.009 kg; Código LER 17 02 03; Massa do elemento 0.0019 kg; Volume 0.000003 m3

**mt16aaa030** m Fita autocolante para vedação de juntas
Dados técnicos: Custo energético 0.339 MJ; Emissão de CO2 0.017 kg; Código LER 17 06 04; Massa do elemento 0.0025 kg; Volume 0.000004 m3
Resíduos:
- embalagem: re170203 Plástico; rendimento 0.001 kg
