# Isolamento sonoro a sons de condução aérea sob laje, com painéis de poliestireno expandido

- Propriedade do ficheiro: CYPE Ingenieros S.A.
- Formato: FIEBDC-3/2016
- Programa: Gerador de preços para construção civil. CYPE Ingenieros, S.A.
- Data: 28/03/2024
- Moeda: EUR
- Custos indirectos: 3 %
- IVA: 23 %

## N Isolamentos e impermeabilizações

### NB Isolamentos sonoros

#### NBD Lajes

**NBD021** m² Isolamento sonoro a sons de condução aérea sob laje, com painéis de poliestireno expandido.
Isolamento sonoro a sons de condução aérea sob laje, formado por painel rígido de poliestireno expandido elastificado, com uma tela pesada no seu interior de EPDM de 5 kg/m², segundo NP EN 13163, de superfície lisa e bordo lateral a meia madeira, de 42 mm de espessura, resistência térmica 1,25 m²°C/W, condutibilidade térmica 0,033 W/(m°C), colocado topo a topo e com fixações mecânicas.
Inclui: Limpeza e preparação da superfície suporte. Implantação e corte do isolamento. Colocação do isolamento. Fixação do isolamento. Vedação de juntas.
Critério de medição de projecto: Superfície medida segundo documentação gráfica de Projecto.
Critério de medição de obra: Medir-se-á a superfície realmente executada segundo especificações de Projecto.

| Código | Un | Descrição | Rendimento | Preço | Importância |
|---|---|---|---|---|---|
| mt16pel060cpx | m² | Painel rígido de poliestireno expandido elastificado, com uma tela pesada no seu interior de EPDM de 5 kg/m², segundo NP EN 13163, de superfície lisa e bordo lateral a meia madeira, de 42 mm de espessura, resistência térmica 1,25 m²°C/W, condutibilidade térmica 0,033 W/(m°C), Euroclasse E de reacção ao fogo segundo NP EN 13501-1, com código de designação EPS-EN 13163-T3-L3-W2-S5-P10-BS50-DS(N)2; proporcionando uma melhora do índice global de redução sonora ponderado A de 58 dBA. (material) | 1.05 | 26.02 | 27.321 |
| mt16aaa021a | Ud | Bucha de expansão e prego de polipropileno, com aro de estanquidade, para fixação mecânica de painéis isolantes. (material) | 5.25 | 0.08 | 0.420 |
| mo054 | h | Oficial de 1ª montador de isolamentos. (mão de obra) | 0.12 | 23.31 | 2.797 |
| mo101 | h | Ajudante de montador de isolamentos. (mão de obra) | 0.12 | 22.13 | 2.656 |
| % | % | Custos directos complementares | 2 % | 33.194 | 0.664 |
|  |  | Custos directos |  |  | 33.858 |

Resíduos:
- colocação: mt16pel060cpx; factor de resíduo 0.024

## Recursos

**mt16pel060cpx** m² Painel rígido de poliestireno expandido elastificado
Dados técnicos: Custo energético 61.178 MJ; Emissão de CO2 2.142 kg; Código LER 17 06 04; Massa do elemento 0.63 kg; Volume 0.00105 m3
Resíduos:
- embalagem: re170203 Plástico. (componente de resíduo); rendimento 0.034 kg; Código LER 17 02 03; Massa do elemento 1 kg; Volume 0.001667 m3

**mt16aaa021a** Ud Bucha de expansão e prego de polipropileno, com aro de estanquidade, para fixação mecânica de painéis isolantes
Dados técnicos: Custo energético 0.968 MJ; Emissão de CO2 0.090 kg
Resíduos:
- embalagem: re150101 Embalagens de papel e cartão. (componente de resíduo); rendimento 0.072 kg; Código LER 15 01 01; Massa do elemento 1 kg; Volume 0.001333 m3
