# Isolamento sonoro a sons de condução aérea e de percussão sob pavimentos de madeira e laminados, com complexos multicamada

- Propriedade do ficheiro: CYPE Ingenieros S.A.
- Formato: FIEBDC-3/2016
- Programa: Gerador de preços para construção civil. CYPE Ingenieros, S.A.
- Data: 28/03/2024
- Moeda: EUR
- Custos indirectos: 3 %
- IVA: 23 %

## N Isolamentos e impermeabilizações

### NB Isolamentos sonoros

#### NBM Pavimentos de madeira e laminados

**NBM021** m² Isolamento sonoro a sons de condução aérea e de percussão sob pavimentos de madeira e laminados, com complexos multicamada.
Isolamento sonoro a sons de condução aérea e de percussão sob pavimentos de madeira e laminados, realizado com complexos multicamada, de 3,9 mm de espessura, formados por uma lâmina de polietileno e uma lâmina viscoelástica de alta densidade, dispostos face a face e dessolidarização perimetral executada com o mesmo material isolante, preparado para receber directamente o pavimento de madeira ou laminado. Inclusive fita autocolante de espuma de polietileno reticulado, para a vedação de juntas.
Critérios considerados na determinação do preço da unidade de obra: O preço não inclui o pavimento de madeira ou laminado.
Inclui: Limpeza e preparação da superfície suporte. Colocação do isolamento sobre a superfície suporte. Corte do isolamento. Vedação de juntas e ligações.
Critério de medição de projecto: Superfície medida segundo documentação gráfica de Projecto.
Critério de medição de obra: Medir-se-á a superfície realmente executada segundo especificações de Projecto.

| Código | Un | Descrição | Rendimento | Preço | Importância |
|---|---|---|---|---|---|
| mt16ptd025i | m² | Complexo multicamada, de 3,9 mm de espessura, formado por uma lâmina de polietileno e uma lâmina viscoelástica de alta densidade, resistência térmica 0,078 m²°C/W, condutibilidade térmica 0,05 W/(m°C) e rigidez dinâmica inferior a 70 MN/m³; proporcionando uma redução do nível global de pressão sonora a sons de percussão de 22 dB e uma redução do nível global ponderado de pressão a sons de condução aérea de 4 dBA. (material) | 1.22 | 10.93 | 13.335 |
| mt16ptd042e | m | Fita autocolante de espuma de polietileno reticulado, de 70 mm de largura e 3 mm de espessura, resistência térmica 0,075 m²°C/W, condutibilidade térmica 0,04 W/(m°C) e rigidez dinâmica inferior a 100 MN/m³, Euroclasse F de reacção ao fogo segundo NP EN 13501-1. (material) | 0.4 | 0.6 | 0.240 |
| mo054 | h | Oficial de 1ª montador de isolamentos. (mão de obra) | 0.1 | 23.31 | 2.331 |
| mo101 | h | Ajudante de montador de isolamentos. (mão de obra) | 0.1 | 22.13 | 2.213 |
| % | % | Custos directos complementares | 2 % | 18.119 | 0.362 |
|  |  | Custos directos |  |  | 18.481 |

Resíduos:
- colocação: mt16ptd042e; factor de resíduo 0.06

## Recursos

**mt16ptd042e** m Fita autocolante de espuma de polietileno reticulado
Dados técnicos: Custo energético 0.960 MJ; Emissão de CO2 0.035 kg; Código LER 17 06 04; Massa do elemento 0.0063 kg; Volume 0.00001 m3
Resíduos:
- embalagem: re170203 Plástico. (componente de resíduo); rendimento 0.001 kg; Código LER 17 02 03; Massa do elemento 1 kg; Volume 0.001667 m3
