# Isolamento sonoro a sons de condução aérea entre placas, em tecto falso de placas, com complexos multicamada

- Propriedade do ficheiro: CYPE Ingenieros S.A.
- Formato: FIEBDC-3/2016
- Programa: Gerador de preços para construção civil. CYPE Ingenieros, S.A.
- Data: 28/03/2024
- Moeda: EUR
- Custos indirectos: 3 %
- IVA: 23 %

## N Isolamentos e impermeabilizações

### NB Isolamentos sonoros

#### NBT Tectos falsos

**NBT051** m² Isolamento sonoro a sons de condução aérea entre placas, em tecto falso de placas, com complexos multicamada.
Isolamento sonoro a sons de condução aérea entre placas, em tecto falso de placas, com complexo multicamada, de 3,9 mm de espessura, formado por uma lâmina de polietileno e uma lâmina viscoelástica de alta densidade, resistência térmica 0,078 m²°C/W, condutibilidade térmica 0,05 W/(m°C) e rigidez dinâmica inferior a 70 MN/m³.
Critérios considerados na determinação do preço da unidade de obra: O preço não inclui o tecto falso.
Inclui: Limpeza e preparação da superfície suporte. Corte do isolamento. Colocação do isolamento na placa já montada.
Critério de medição de projecto: Superfície medida segundo documentação gráfica de Projecto.
Critério de medição de obra: Medir-se-á a superfície realmente executada segundo especificações de Projecto.

| Código | Un | Descrição | Rendimento | Preço | Importância |
|---|---|---|---|---|---|
| mt16ptd025i | m² | Complexo multicamada, de 3,9 mm de espessura, formado por uma lâmina de polietileno e uma lâmina viscoelástica de alta densidade, resistência térmica 0,078 m²°C/W, condutibilidade térmica 0,05 W/(m°C) e rigidez dinâmica inferior a 70 MN/m³; proporcionando uma redução do nível global de pressão sonora a sons de percussão de 22 dB e uma redução do nível global ponderado de pressão a sons de condução aérea de 4 dBA. (material) | 1.05 | 10.93 | 11.477 |
| mo054 | h | Oficial de 1ª montador de isolamentos. (mão de obra) | 0.07 | 23.31 | 1.632 |
| mo101 | h | Ajudante de montador de isolamentos. (mão de obra) | 0.07 | 22.13 | 1.549 |
| % | % | Custos directos complementares | 2 % | 14.658 | 0.293 |
|  |  | Custos directos |  |  | 14.951 |
