# Membrana transpirante de poliuretano termoplástico

- Propriedade do ficheiro: CYPE INGENIEROS, S.A.
- Formato: FIEBDC-3/2002
- Moeda: EUR
- Custos indirectos: 3.00 %
- IVA: 23.00 %

**NEL020** m² Membrana transpirante de poliuretano termoplástico, com armadura de poliéster, Traspir Zenit UV 210 "ROTHOBLAAS", de 1 mm de espessura e 210 g/m², de 0,15 m de espessura de ar equivalente face à difusão de vapor de água, segundo NP EN 1931, estanquidade à água classe W1 segundo EN 1928, (Euroclasse E de reacção ao fogo, segundo NP EN 13501-1); colocada pelo exterior da parede de fachada. Inclusive grampos L "ROTHOBLAAS", fita autocolante Facade Band UV "ROTHOBLAAS" para vedação de juntas.
Membrana transpirante de poliuretano termoplástico, com armadura de poliéster, Traspir Zenit UV 210 "ROTHOBLAAS", de 1 mm de espessura e 210 g/m², de 0,15 m de espessura de ar equivalente face à difusão de vapor de água, segundo NP EN 1931, estanquidade à água classe W1 segundo EN 1928, (Euroclasse E de reacção ao fogo, segundo NP EN 13501-1); colocada pelo exterior da parede de fachada. Inclusive grampos L "ROTHOBLAAS", fita autocolante Facade Band UV "ROTHOBLAAS" para vedação de juntas.
Inclui: Limpeza e preparação da superfície. Corte e preparação. Fixação. Corte da fita de vedação. Colocação da fita de vedação.
Critério de medição de projecto: Superfície medida segundo documentação gráfica de Projecto.
Critério de medição de obra: Medir-se-á a superfície realmente executada segundo especificações de Projecto.

| Código | Un | Descrição | Rendimento | Preço | Importância |
|---|---|---|---|---|---|
| mt15pdr110d | m² | Membrana transpirante de poliuretano termoplástico, com armadura de poliéster, Traspir Zenit UV 210 "ROTHOBLAAS", de 1 mm de espessura e 210 g/m², de 0,15 m de espessura de ar equivalente face à difusão de vapor de água, segundo NP EN 1931, estanquidade à água classe W1 segundo EN 1928, (Euroclasse E de reacção ao fogo, segundo NP EN 13501-1), com resistência aos raios UV, intervalo de temperatura de trabalho de -40 a 80°C, para colocar sob revestimentos com réguas de madeira, com juntas abertas de até 30 mm de largura máxima, fornecida em rolos de 1,50x50 m, segundo NP EN 13859-2. (material) | 1.150 | 4.64 | 5.34 |
| mt15pdr300G | Ud | Grampo L "ROTHOBLAAS", de aço galvanizado, de 8 mm de altura; para a fixação de lâminas para o controlo do vapor. (material) | 5.000 | 0.02 | 0.10 |
| mt15pdr120d | m | Fita autocolante Facade Band UV "ROTHOBLAAS", de polietileno, com adesivo acrílico sem dissolventes, armadura de polietileno e película de separação de papel siliconado, de 0,27 mm de espessura e 60 mm de largura, com resistência aos raios UV, intervalo de temperatura de trabalho de -30 a 80°C, para aplicar em interiores e exteriores, para a fixação e a vedação de lâminas impermeabilizantes e para o controlo do vapor Traspir Zenit UV 210 "ROTHOBLAAS", fornecida em rolos de 25 m de comprimento. (material) | 1.020 | 1.86 | 1.90 |
| mo054 | h | Oficial de 1ª montador de isolamentos. (mão de obra) | 0.041 | 19.03 | 0.78 |
| mo101 | h | Ajudante de montador de isolamentos. (mão de obra) | 0.021 | 17.97 | 0.38 |
| % | % | Custos directos complementares | 2 % | 8.50 | 0.17 |
|  |  | Custos directos |  |  | 8.67 |
