# Calha pré-fabricada de polipropileno

- Propriedade do ficheiro: CYPE INGENIEROS, S.A.
- Formato: FIEBDC-3/2002
- Moeda: EUR
- Custos indirectos: 3.00 %
- IVA: 23.00 %

**NIM102** m Calha pré-fabricada de polipropileno, em tramos de 1000 mm de comprimento, 130 mm de largura e 52 mm de altura, com grelha passadiço de aço galvanizado classe A-15 segundo NP EN 124 e EN 1433, para a recolha da água filtrada nos muros parcialmente estaques.
Fornecimento e colocação próximo do muro de calha pré-fabricada de polipropileno, em tramos de 1000 mm de comprimento, 130 mm de largura e 52 mm de altura, com grelha passadiço de aço galvanizado classe A-15 segundo NP EN 124 e EN 1433, com uma pendente mínima de 1%, para a recolha da água filtrada nos muros parcialmente estanques, e posterior drenagem até à rede de saneamento do edifício. Inclusive acessórios de montagem, peças especiais e elementos de fixação. Totalmente montada, ligada à rede geral de drenagem e testada.
Inclui: Marcação do traçado da calha de drenagem. Montagem das peças pré-fabricadas. Execução de aberturas para ligação de tubos. União e ajuste das juntas dos colectores à calha de drenagem. Colocação da grelha.
Critério de medição de projecto: Comprimento medido em projecção horizontal, segundo documentação gráfica de Projecto.
Critério de medição de obra: Medir-se-á, em projecção horizontal, o comprimento realmente executado segundo especificações de Projecto.

| Código | Un | Descrição | Rendimento | Preço | Importância |
|---|---|---|---|---|---|
| mt11cap010aa | m | Calha pré-fabricada de polipropileno, em tramos de 1000 mm de comprimento, 130 mm de largura e 52 mm de altura, com grelha passadiço de aço galvanizado classe A-15 segundo NP EN 124 e EN 1433, inclusive peças especiais. (material) | 1.000 | 38.98 | 38.98 |
| mt11var020 | Ud | Kit de acessórios de montagem, peças especiais e elementos de fixação, para saneamento. (material) | 3.000 | 0.75 | 2.25 |
| mo020 | h | Oficial de 1ª construção. (mão de obra) | 0.302 | 17.19 | 5.19 |
| mo113 | h | Operário não qualificado construção. (mão de obra) | 0.302 | 16.12 | 4.87 |
| % | % | Custos directos complementares | 2 % | 51.29 | 1.03 |
|  |  | Custos directos |  |  | 52.32 |
