# Isolamento térmico em caixa de ar de parede exterior, por insuflação, desde o interior, de granulados de cortiça

- Propriedade do ficheiro: CYPE Ingenieros S.A.
- Formato: FIEBDC-3/2016
- Programa: Gerador de preços para construção civil. CYPE Ingenieros, S.A.
- Data: 19/05/2022
- Moeda: EUR
- Custos indirectos: 3 %
- IVA: 23 %

## N Isolamentos e impermeabilizações

### NV Isolamentos térmicos de origem vegetal

#### NVE Injecção e insuflação

**NVE030** m² Isolamento térmico em caixa de ar de parede exterior, por insuflação, desde o interior, de granulados de cortiça.
Isolamento térmico em parede exterior de estrutura leve de madeira, preenchendo o interior da caixa de ar de 48 mm de espessura média, por insuflação, desde o interior, de granulados de cortiça natural, procedente de painéis reciclados, sem aditivos, cor preto, de granulometria compreendida entre 3 e 5 mm, densidade entre 72 e 80 kg/m³ e condutibilidade térmica 0,043 W/(m°C). Inclusive fita autocolante, de 15 cm de largura, para o tapamento dos furos executados no paramento.
Inclui: Inspecção endoscópica da caixa de ar. Implantação e realização dos furos no paramento. Protecção dos elementos da envolvente que podem ser afectados durante os trabalhos de insuflação. Insuflação do isolamento. Pancadas no paramento para facilitar o assentamento do isolamento. Tapamento dos furos. Limpeza final.
Critério de medição de projecto: Superfície medida segundo documentação gráfica de Projecto.
Critério de medição de obra: Medir-se-á a superfície realmente executada segundo especificações de Projecto.

| Código | Un | Descrição | Rendimento | Preço | Importância |
|---|---|---|---|---|---|
| mt16fso010ef | m³ | Granulados de cortiça natural, procedente de painéis reciclados, sem aditivos, cor preto, de granulometria compreendida entre 3 e 5 mm, densidade entre 72 e 80 kg/m³ e condutibilidade térmica 0,043 W/(m°C) (material) | 0.05 | 154.23 | 7.712 |
| mt15sbi010c | m | Fita autocolante, de geotêxtil não tecido de polipropileno, com adesivo acrílico sem dissolventes e película de separação de papel siliconado, de 15 cm de largura, intervalo de temperatura de trabalho de -40 a 90°C, para aplicar em interiores e exteriores, fornecida em rolos de 30 m de comprimento. (material) | 0.15 | 2.13 | 0.320 |
| mq08mpa010 | h | Maquinaria para insuflação de isolamento em caixas de ar. (equipamento) | 0.11 | 14.56 | 1.602 |
| mo030 | h | Oficial de 1ª aplicador de produtos isolantes. (mão de obra) | 0.11 | 20.15 | 2.217 |
| mo068 | h | Ajudante de aplicador de produtos isolantes. (mão de obra) | 0.12 | 19.67 | 2.360 |
| % | % | Custos directos complementares | 2 % | 14.211 | 0.284 |
|  |  | Custos directos |  |  | 14.495 |

Resíduos:
- colocação: mt16fso010ef; factor de resíduo 0.056
- colocação: mt15sbi010c; factor de resíduo 0.0275077

## Recursos

**mt16fso010ef** m³ Granulados de cortiça natural
Dados técnicos: Custo energético 5134.560 MJ; Emissão de CO2 -130.720 kg; Código LER 17 02 01; Massa do elemento 76 kg; Volume 0.069091 m3

**mt15sbi010c** m Fita autocolante
Dados técnicos: Custo energético 6.040 MJ; Emissão de CO2 0.189 kg; Código LER 17 02 03; Massa do elemento 0.065 kg; Volume 0.000108 m3
