# Cobertura inclinada com uma pendente média de 60%

- Propriedade do ficheiro: CYPE INGENIEROS, S.A.
- Formato: FIEBDC-3/2002
- Moeda: EUR
- Custos indirectos: 3.00 %
- IVA: 23.00 %

**QTP010** m² Cobertura inclinada com uma pendente média de 60%, composta de: formação de pendentes: painel cerâmico furado com ligação macho-fêmea, para revestir, 50x20x3 cm sobre muretes de 100 cm de altura média; impermeabilização monocamada colada: membrana de betume modificado com elastómero SBS, LBM(SBS)-30-FP; revestimento: ardósia para executar um telhado em peças rectangulares, sobre ripas de madeira.
Cobertura inclinada com uma pendente média de 60%. FORMAÇÃO DE PENDENTES: painel cerâmico furado com ligação macho-fêmea, para revestir, 50x20x3 cm, com uma camada de regularização de argamassa de cimento, confeccionada em obra, dosificação 1:6, de 3 cm de espessura e acabamento afagado e enchimento das juntas entre as peças dos tramos contíguos com a mesma argamassa, apoiada sobre muretes de tijolo cerâmico furado, assentes com argamassa de cimento, confeccionada em obra, dosificação 1:6 com mestra superior da mesma argamassa, com uma altura média de 100 cm, travados transversalmente cada 2 m aproximadamente, tudo sobre laje de betão (não incluída neste preço); IMPERMEABILIZAÇÃO: tipo monocamada colada, formada por membrana de betume modificado com elastómero SBS, LBM(SBS)-30-FP, com armadura de feltro de poliéster não tecido de 160 g/m², de superfície não protegida, totalmente aderida ao suporte com maçarico prévia aplicação de primário com emulsão asfáltica aniônica com cargas; REVESTIMENTO: ardósia para executar um telhado em peças rectangulares, 32x22 cm, de segunda qualidade, espessura 3 a 4 mm, colocada formando três espessuras (cobertura terciada), e fixada sobre ripas de madeira de pinho de 42x27 mm de secção, dispostas em fiadas paralelas ao beirado. Inclusive p/p de cumeeiras e rincões, remates de chapa galvanizada de 25 cm de desenvolvimento, peças de ventilação de cobertura, pingadeiras e peças especiais para formação de cumeeiras e rincões com forros metálicos e acabamentos de ardósia, beirados, e bordas livres.
Inclui: Limpeza da superfície superior da laje. Marcação de rincões, laroz, encontros e juntas. Formação de paredes perimetrais com peças cerâmicas. Formação de muretes. Aplicação de mestras no remate dos muretes para receber o painel. Colocação das cintas de papel sobre os muretes. Colocação das peças cerâmicas que formam o tabuleiro. Descarga, espalhamento e nivelamento com réguas da camada de argamassa de regularização. Limpeza e preparação do suporte. Aplicação de primário. Colocação da impermeabilização. Localização e fixação do ripado em intervalos regulares. Fixação das peças de ardósia. Execução de remates.
Critério de medição de projecto: Superfície da vertente medida em verdadeira magnitude, segundo documentação gráfica de Projecto, sem ter em conta a sobreposição correspondente das peças de ardósia. Incluindo formação de cumeeiras, rincões, beirados e bordos livres. Não se inclui formação de laroz, beirados decorativos nem encontros de vertentes com paramentos verticais, chaminés, janelas ou condutas de ventilação.
Critério de medição de obra: Medir-se-á, em verdadeira magnitude, a superfície realmente executada segundo especificações de Projecto, sem ter em conta a sobreposição correspondente das peças de ardósia. Incluindo formação de cumeeiras, rincões, beirados e bordas livres. Não se inclui formação de laroz, beirados decorativos nem encontros de vertentes com paramentos verticais, chaminés, janelas ou condutas de ventilação.

| Código | Un | Descrição | Rendimento | Preço | Importância |
|---|---|---|---|---|---|
| mt04lpt010c | Ud | Tijolo cerâmico furado duplo, para revestir, 30x20x9 cm, para utilização em alvenaria protegida (peça P), densidade 746 kg/m³, segundo NP EN 771-1. (material) | 35.929 | 0.17 | 6.11 |
| mt08aaa010a | m³ | Água. (material) | 0.012 | 1.50 | 0.02 |
| mt01arg005a | t | Areia de pedreira, para argamassa preparada em obra. (material) | 0.073 | 18.00 | 1.31 |
| mt08cem011a | kg | Cimento Portland CEM II/B-L 32,5 R, cor cinzento, em sacos, segundo NP EN 197-1. (material) | 11.250 | 0.10 | 1.13 |
| mt04lcg020a | Ud | Painel cerâmico furado com ligação macho-fêmea, para revestir, 50x20x3 cm. (material) | 10.900 | 0.31 | 3.38 |
| mt14iea020c | kg | Emulsão asfáltica aniônica com cargas. (material) | 0.300 | 1.38 | 0.41 |
| mt14lba010c | m² | Membrana de betume modificado com elastómero SBS, LBM(SBS)-30-FP, de 2,5 mm de espessura, massa nominal 3 kg/m², com armadura de feltro de poliéster não tecido de 160 g/m², de superfície não protegida. Segundo EN 13707. (material) | 1.100 | 5.04 | 5.54 |
| mt13blw010d | m | Ripa de madeira de pinho da região tratado ou pinho vermelho, 42x27 mm, qualidade VI. (material) | 6.810 | 0.47 | 3.20 |
| mt13eag023 | Ud | Prego de aço para fixação de ripa de madeira a suporte de betão ou argamassa. (material) | 10.620 | 0.07 | 0.74 |
| mt13piz100d | m² | Ardósia para executar um telhado em peças rectangulares, 32x22 cm, de segunda qualidade, espessura 3 a 4 mm, segundo NP EN 12326-1. (material) | 1.090 | 7.82 | 8.52 |
| mt13piz050 | kg | Elementos de sujeição de aço inoxidável (pregos, ganchos, etc.). (material) | 0.460 | 3.42 | 1.57 |
| mt13piz051 | Ud | Peça de ventilação de chapa galvanizada. (material) | 0.050 | 6.31 | 0.32 |
| mt13piz053b | m² | Lâmina de zinco natural de 0,65 mm de espessura, em bobina. (material) | 0.192 | 11.82 | 2.27 |
| mq06hor010 | h | Betoneira. (equipamento) | 0.037 | 1.68 | 0.06 |
| mo020 | h | Oficial de 1ª construção. (mão de obra) | 0.853 | 18.48 | 15.76 |
| mo077 | h | Ajudante de construção. (mão de obra) | 1.216 | 17.97 | 21.85 |
| mo029 | h | Oficial de 1ª aplicador de lâminas impermeabilizantes. (mão de obra) | 0.312 | 18.48 | 5.77 |
| mo067 | h | Ajudante de aplicador de lâminas impermeabilizantes. (mão de obra) | 0.312 | 17.97 | 5.61 |
| mo036 | h | Oficial de 1ª colocador de ardósia. (mão de obra) | 0.434 | 18.48 | 8.02 |
| mo074 | h | Ajudante de colocador de ardósia. (mão de obra) | 0.434 | 17.97 | 7.80 |
| % | % | Custos directos complementares | 2 % | 99.39 | 1.99 |
|  |  | Custos directos |  |  | 101.38 |
